# LUNOS Lüftungstechnik GmbH & Co. KG für Raumluftsysteme
Leistungsbeschreibung (GAEB DA XML 3.1, DA81)
Währung: _
Erstellt mit: GaebWriter V4.10, GaebWriter, 02.02.2026

## Ausschreibungstexte LUNOS 2026 (aus JSON)
Datum: 02.02.2026

### 01 160er Serie-Konfiguration

#### 01.01 Einschübe 160er Serie

**01.01.0001 1/HWE-2 - 40107**
Außenhaube für Zweikanallüftungssysteme
Typ 1/HWE-2
Außenhaube mit Schalldämmung zur Aufputzmontage
Montage an Lüftertypen ego Serie und Nexxt
Installation erfolgt mittels Schrauben und Dübeln des Rahmens auf die Außenwand

Technische Daten:
Farbe: weiß pulverbeschichtet (ähnlich RAL 9016)
Material: Aluminium

Maße (H x B x T): 235 x 205 x 72 mm

Fabrikat LUNOS
Typ 1/HWE-2
Best.-Nr. 40107
Einheit: St
Produkt:
  Artikel:
    Artikelkurztext: 1/HWE-2 - 40107

**01.01.0002 1/HAZ-2 - 40108**
Außenhaube für Zweikanallüftungssysteme
Typ 1/HAZ-2
Außenhaube mit Schalldämmung zur Aufputzmontage
Montage an Lüftertypen ego Serie nd Nexxt
Installation erfolgt mittels Schrauben und Dübeln des Rahmens auf die Außenwand

Technische Daten:
Farbe: anthrazit pulverbeschichtet (ähnlich RAL 7016)
Material: Aluminium

Maße (H x B x T): 235 x 205 x 72 mm

Fabrikat LUNOS
Typ 1/HAZ-2
Best.-Nr. 40108
Einheit: St
Produkt:
  Artikel:
    Artikelkurztext: 1/HAZ-2 - 40108

**01.01.0003 1/FSE-WE - 41186**
LUNOtherm-S Fassadenschutzeinsatz
Typ 1/FSE-WE
Fassadenschutzeinsatz für das LUNOtherm-S und G

Technische Daten:
Farbe: weiß (ähnlich RAL 9016)
Material: ASA

Maße (H x B): 345 x 53 mm

Fabrikat LUNOS
Typ 1/FSE-WE
Best.-Nr. 41186
Einheit: St
Produkt:
  Artikel:
    Artikelkurztext: 1/FSE-WE - 41186

**01.01.0004 Z-Stück - 41166**
LUNOtherm Z-Stück
Typ Z-Stück
Z-förmiger Putzrahmen für das LUNOtherm-S und G bei Versatz zwischen Lüftungsöffnung und Außengitter

Technische Daten:
Material: Aluminium

Maße: individuell nach Einbausituation (Anfertigung nach vorherigen Kundenvorgaben im Bestellformular)

Fabrikat LUNOS
Typ Z-Stück
Best.-Nr. 41166
Einheit: St
Produkt:
  Artikel:
    Artikelkurztext: Z-Stück - 41166

**01.01.0005 1/HWE - 40020**
Außenhaube
Typ 1/HWE
Außenhaube mit Schalldämmung zur Aufputzmontage
Montage an Lüftertypen der Serie e², ALD, ALD-S, ALD-SV, AB 30/60, RA 15-60
Installation erfolgt mittels Schrauben und Dübeln des Rahmens auf die Außenwand

Technische Daten:
Farbe: weiß pulverbeschichtet (ähnlich RAL 9016)
Material: Aluminium

Maße (H x B x T): 235 x 205 x 72 mm

Fabrikat LUNOS
Typ 1/HWE
Best.-Nr. 40020
Einheit: St
Produkt:
  Artikel:
    Artikelkurztext: 1/HWE - 40020

**01.01.0006 1/HAZ - 40021**
Außenhaube
Typ 1/HAZ
Außenhaube mit Schalldämmung zur Aufputzmontage
Montage an Lüftertypen der Serie e², ALD, ALD-S, ALD-SV, AB 30/60, RA 15-60
Installation erfolgt mittels Schrauben und Dübeln des Rahmens auf die Außenwand

Technische Daten:
Farbe: anthrazit pulverbeschichtet (ähnlich RAL 7016)
Material: Aluminium

Maße (H x B x T): 235 x 205 x 72 mm

Fabrikat LUNOS
Typ 1/HAZ
Best.-Nr. 40021
Einheit: St
Produkt:
  Artikel:
    Artikelkurztext: 1/HAZ - 40021

**01.01.0007 1/HES - 40218**
Außenhaube
Typ 1/HES
Außenhaube mit Schalldämmung zur Aufputzmontage
Montage an Lüftertypen der Serie e², ALD, ALD-S, ALD-SV, AB 30/60, RA 15-60
Installation erfolgt mittels Schrauben und Dübeln des Rahmens auf die Außenwand

Technische Daten:
Material: Edelstahl

Maße (H x B x T): 235 x 205 x 72 mm

Fabrikat LUNOS
Typ 1/HES
Best.-Nr. 40218
Einheit: St
Produkt:
  Artikel:
    Artikelkurztext: 1/HES - 40218

**01.01.0008 1/HWE 115 - 40128**
Außenhaube
Typ 1/HWE 115
Außenhaube mit Schalldämmung für Rundkanalinnendurchmesser bis 105 mm zur Aufputzmontage
Montage an Lüftertyp Silvento-ec
Installation erfolgt mittels Schrauben und Dübeln des Rahmens auf die Außenwand

Technische Daten:
Farbe: weiß pulverbeschichtet (ähnlich RAL 9016)
Material: Aluminium

Maße (H x B x T): 170 x 140 x 72 mm

Fabrikat LUNOS
Typ 1/HWE 115
Best.-Nr. 40128
Einheit: St
Produkt:
  Artikel:
    Artikelkurztext: 1/HWE 115 - 40128

**01.01.0009 1/HAZ 115 - 40129**
Außenhaube
Typ 1/HAZ 115
Außenhaube mit Schalldämmung für Rundkanalinnendurchmesser bis 105 mm zur Aufputzmontage
Montage an Lüftertyp Silvento-ec
Installation erfolgt mittels Schrauben und Dübeln des Rahmens auf die Außenwand

Technische Daten:
Farbe: anthrazit pulverbeschichtet (ähnlich RAL 7016)
Material: Aluminium

Maße (H x B x T): 170 x 140 x 72 mm

Fabrikat LUNOS
Typ 1/HAZ 115
Best.-Nr. 40129
Einheit: St
Produkt:
  Artikel:
    Artikelkurztext: 1/HAZ 115 - 40129

**01.01.0010 1/IL WE-S - 41156**
LUNOtherm Insektenschutzgitter
Typ 1/IL WE-S
Insektenschutzgitter für das LUNOtherm-S und G
Aluminium-Rahmen mit Gaze

Technische Daten:
Farbe: weiß pulverbeschichtet (ähnlich RAL 9016)
Material: Aluminium

Maße (H x B): 345 x 53 mm

Fabrikat LUNOS
Typ 1/IL WE-S
Best.-Nr. 41156
Einheit: St
Produkt:
  Artikel:
    Artikelkurztext: 1/IL WE-S - 41156

**01.01.0011 1/IL AZ-S - 41155**
LUNOtherm-S Insektenschutzgitter
Typ 1/IL AZ-S
Insektenschutzgitter für das LUNOtherm-S und G
Aluminium-Rahmen mit Gaze

Technische Daten:
Farbe: anthrazit pulverbeschichtet (ähnlich RAL 7016)
Material: Aluminium

Maße (H x B): 345 x 53 mm

Fabrikat LUNOS
Typ 1/IL AZ-S
Best.-Nr. 41155
Einheit: St
Produkt:
  Artikel:
    Artikelkurztext: 1/IL AZ-S - 41155

**01.01.0012 1/KWE - 40272**
Außenhaube
Typ 1/KWE
Universal-Außenhaube mit Schalldämmung und Rundkanalaufnahme zur Aufputzmontage
Montage an Lüftertypen der Serie e², ALD, ALD-S, ALD-SV, AB 30/60, RA 15-60, Serie ego und Nexxt
Installation erfolgt mittels Schrauben und Dübeln des Rahmens auf die Außenwand

Technische Daten:
Farbe: weiß (ähnlich RAL 9016)
Material: ABS

Maße (H x B x T): 235 x 205 x 72 mm

Fabrikat LUNOS
Typ 1/KWE
Best.-Nr. 40272
Produkt:
  Artikel:
    Artikelkurztext: 1/KWE - 40272

#### 01.02 Rundkanäle 160er Serie

**01.02.0001 1/KAZ - 40273**
Außenhaube
Typ 1/KAZ
Universal-Außenhaube mit Schalldämmung und Rundkanalaufnahme zur Aufputzmontage
Montage an Lüftertypen der Serie e², ALD, ALD-S, ALD-SV, AB 30/60, RA 15-60, Serie ego und Nexxt
Installation erfolgt mittels Schrauben und Dübeln des Rahmens auf die Außenwand

Technische Daten:
Farbe: anthrazit (ähnlich RAL 7016)
Material: ABS

Maße (H x B x T): 235 x 205 x 72 mm
Fabrikat LUNOS
Typ 1/KAZ
Best.-Nr. 40273
Einheit: St
Produkt:
  Artikel:
    Artikelkurztext: 1/KAZ - 40273

**01.02.0002 1/QME 228 - 39911**
Außengitter
Typ 1/QME 228
Außengitter zum Stecken inkl. Insektenschutz für Rundkanäle mit einem Innendurchmesser von 160-200 mm
Montage an Lüftertypen der Serie e², ALD, ALD-S, ALD-SV, AB 30/60, RA 15-60

Technische Daten:
Material: Edelstahl

Maße (H x B): 228 x 228 mm
Einbautiefe im Rundkanal: 70 mm

Fabrikat LUNOS
Typ 1/QME 228
Best.-Nr. 39911
Einheit: St
Produkt:
  Artikel:
    Artikelkurztext: 1/QME 228 - 39911

#### 01.03 Innenblenden 160er Serie

**01.03.0001 1/QMK 228 - 39912**
Außengitter
Typ 1/QMK 228
Außengitter zum Stecken inkl. Insektenschutz für Rundkanäle mit einem Innendurchmesser von 160-200 mm
Montage an Lüftertypen der Serie e², ALD, ALD-S, ALD-SV, AB 30/60, RA 15-60

Technische Daten:
Material: Kupfer

Maße (H x B): 228 x 228 mm
Einbautiefe im Rundkanal: 70 mm

Fabrikat LUNOS
Typ 1/QMK 228
Best.-Nr. 39912
Einheit: St
Produkt:
  Artikel:
    Artikelkurztext: 1/QMK 228 - 39912

**01.03.0002 1/RME 175 - 39909**
Außengitter
Typ 1/RME 175
Außengitter zum Stecken inkl. Insektenschutz für Rundkanäle mit einem Innendurchmesser von 125-160 mm
Montage an Lüftertypen der Serie e2, ALD, ALD-S, ALD-SV, AB 30/60, RA 15-60

Technische Daten:
Material: Edelstahl

Maße (ø): 175 mm
Einbautiefe im Rundkanal: 70 mm

Fabrikat LUNOS
Typ 1/RME 175
Best.-Nr. 39909
Einheit: St
Produkt:
  Artikel:
    Artikelkurztext: 1/RME 175 - 39909

**01.03.0003 1/RMK 175 - 39910**
Außengitter
Typ 1/RMK 175
Außengitter zum Stecken inkl. Insektenschutz für Rundkanäle mit einem Innendurchmesser von 125-160 mm
Montage an Lüftertypen der Serie e2, ALD, ALD-S, ALD-SV, AB 30/60, RA 15-60

Technische Daten:
Material: Kupfer

Maße (ø): 175 mm
Einbautiefe im Rundkanal: 70 mm

Fabrikat LUNOS
Typ 1/RMK 175
Best.-Nr. 39910
Einheit: St
Produkt:
  Artikel:
    Artikelkurztext: 1/RMK 175 - 39910

**01.03.0004 1/VL WE-S - 41174**
LUNOtherm Vogelschutzgitter
Typ 1/VL WE-S
Vogelschutzgitter für das LUNOtherm-S und G
Durchlochtes bzw. perforiertes Aluminium-Gitter

Technische Daten:
Farbe: weiß pulverbeschichtet (ähnlich RAL 9016)
Material: Aluminium

Maße (H x B): 345 x 53 mm

Fabrikat LUNOS
Typ 1/VL WE-S
Best.-Nr. 41174
Einheit: St
Produkt:
  Artikel:
    Artikelkurztext: 1/VL WE-S - 41174

**01.03.0005 1/VL AZ-S - 41182**
LUNOtherm Vogelschutzgitter
Typ 1/VL AZ-S
Vogelschutzgitter für das LUNOtherm-S und G
Durchlochtes bzw. perforiertes Aluminium-Gitter

Technische Daten:
Farbe: anthrazit pulverbeschichtet (ähnlich RAL 7016)
Material: Aluminium

Maße (H x B): 345 x 53 mm

Fabrikat LUNOS
Typ 1/VL AZ-S
Best.-Nr. 41182
Einheit: St
Produkt:
  Artikel:
    Artikelkurztext: 1/VL AZ-S - 41182

**01.03.0006 1/WE 115 - 39951**
Außengitter
Typ 1/WE 115
Außengitter mit Krallenbefestigung und Insektenschutzgitter zur Aufputzmontage für Rundkanal-Innendurchmesser 90-100 mm
Montage an Lüftertyp Silvento-ec

Technische Daten:
Farbe: weiß (ähnlich RAL 9016)
Material: ABS

Maße (ø): 115 mm
Einbautiefe im Rundkanal: 10 mm

Fabrikat LUNOS
Typ 1/WE 115
Best.-Nr. 39951
Einheit: St
Produkt:
  Artikel:
    Artikelkurztext: 1/WE 115 - 39951

**01.03.0007 1/AZ 115 - 41144**
Außengitter
Typ 1/AZ 115
Außengitter mit Krallenbefestigung und Insektenschutzgitter zur Aufputzmontage für Rundkanal-Innendurchmesser 90-100 mm
Montage an Lüftertyp Silvento-ec

Technische Daten:
Farbe: anthrazit (ähnlich RAL 7016)
Material: ABS

Maße (ø): 115 mm
Einbautiefe im Rundkanal: 10 mm

Fabrikat LUNOS
Typ 1/AZ 115
Best.-Nr. 41144
Produkt:
  Artikel:
    Artikelkurztext: 1/AZ 115 - 41144

#### 01.04 Außenverschlüsse 160er Serie

**01.04.0001 1/BE 115 - 39953**
Außengitter
Typ 1/BE 115
Außengitter mit Krallenbefestigung und Insektenschutzgitter zur Aufputzmontage für Rundkanal-Innendurchmesser 90-100 mm
Besandet, geeignet zum Überstreichen in einer beliebigen Farbe
Montage an Lüftertyp Silvento-ec

Technische Daten:
Farbe: besandet
Material: ABS

Maße (ø): 115 mm
Einbautiefe im Rundkanal: 10 mm

Fabrikat LUNOS
Typ 1/BE 115
Best.-Nr. 39953
Einheit: St
Produkt:
  Artikel:
    Artikelkurztext: 1/BE 115 - 39953

**01.04.0002 1/RME 150 - 39907**
Außengitter
Typ 1/RME 150
Außengitter für Rundkanal-Innendurchmesser 80-125 mm mit Insektenschutz
Ausführung in Edelstahl zum Stecken
Montage an Lüftertyp Silvento-ec

Technische Daten:
Material: Edelstahl

Maße (ø): 150 mm
Einbautiefe im Rundkanal: 60 mm

Fabrikat LUNOS
Typ 1/RME 150
Best.-Nr. 39907
Einheit: St
Produkt:
  Artikel:
    Artikelkurztext: 1/RME 150 - 39907

**01.04.0003 1/RMK 150 - 39908**
Außengitter
Typ 1/RMK 150
Außengitter für Rundkanal-Innendurchmesser 80-125 mm mit Insektenschutz
Ausführung in Kupfer zum Stecken
Montage an Lüftertyp Silvento-ec

Technische Daten:
Material: Kupfer

Maße (ø): 150 mm
Einbautiefe im Rundkanal: 60 mm

Fabrikat LUNOS
Typ 1/RMK 150
Best.-Nr. 39908
Einheit: St
Produkt:
  Artikel:
    Artikelkurztext: 1/RMK 150 - 39908

**01.04.0004 1/WE 180 - 39852**
Außengitter
Typ 1/WE 180
Außengitter mit Krallenbefestigung, Insektenschutzgitter und Fassadenschutzring zur Aufputzmontage
Montage an Lüftertypen der Serie e2, ALD, ALD-S, ALD-SV, AB 30/60, RA 15-60

Technische Daten:
Farbe: weiß (ähnlich RAL 9016)
Material: ABS

Maße (ø): 180 mm
Einbautiefe im Rundkanal: 10 mm

Fabrikat LUNOS
Typ 1/WE 180
Best.-Nr. 39852
Einheit: St
Produkt:
  Artikel:
    Artikelkurztext: 1/WE 180 - 39852

**01.04.0005 1/AZ 180 - 41143**
Außengitter
Typ 1/AZ 180
Außengitter mit Krallenbefestigung, Insektenschutzgitter und Fassadenschutzring zur Aufputzmontage
Montage an Lüftertypen der Serie e2, ALD, ALD-S, ALD-SV, AB 30/60, RA 15-60

Technische Daten:
Farbe: anthrazit (ähnlich RAL 7016)
Material: ABS

Maße (ø): 180 mm
Einbautiefe im Rundkanal: 10 mm

Fabrikat LUNOS
Typ 1/AZ 180
Best.-Nr. 41143
Einheit: St
Produkt:
  Artikel:
    Artikelkurztext: 1/AZ 180 - 41143

**01.04.0006 1/BE 180 - 39917**
Außengitter
Typ 1/BE 180
Außengitter mit Krallenbefestigung, Insektenschutzgitter und Fassadenschutzring zur Aufputzmontage
Anwendung mit Lüftertypen der Serie e2, ALD, ALD-S, ALD-SV, AB 30/60, RA 15-60

Technische Daten:
Farbe: besandet
Material: ABS

Maße (ø): 180 mm
Einbautiefe im Rundkanal: 10 mm

Fabrikat LUNOS
Typ 1/BE 180
Best.-Nr. 39917
Einheit: St
Produkt:
  Artikel:
    Artikelkurztext: 1/BE 180 - 39917

**01.04.0007 1/FSR-AZ 180 - 41140**
Fassadenschutzring
Typ 1/FSR-AZ 180
Fassadenschutzring zum Einkleben für den Rundkanal

Technische Daten:
Farbe: anthrazit (ähnlich RAL 7016)
Material: ABS

Maße (ø): 154 mm (Innendurchmesser Rundkanal)

Fabrikat LUNOS
Typ 1/FSR-AZ 180
Best.-Nr. 41140
Einheit: St
Produkt:
  Artikel:
    Artikelkurztext: 1/FSR-AZ 180 - 41140

**01.04.0008 2/AD 160 - 39965**
Adapter zur Verlängerung des ego und Nexxt
Typ 2/AD 160
Adapter für thermisch getrennte Rundkanäle mit Ø 160 mm, notwendig für den ego und Nexxt
Einbau in Rundkanal mit Ø 160 mm
Ab diesen Wandstärken wird der 2/AD 160 für die Kanaltrennung benötigt:
- ego ab 400 mm
- Nexxt Unterputzvariante ab 475 mm
- Nexxt Aufputzvariante ab 303 mm

Technische Daten:
Material: EPP

Maße (Ø x L): 152 x 100 mm

Fabrikat: LUNOS
Typ: 2/AD 160
Best.-Nr.: 39965
Einheit: St
Produkt:
  Artikel:
    Artikelkurztext: 2/AD 160 - 39965

**01.04.0009 3/AD-UP - 39841**
Silvento-ec Styroporadapter
Typ 3/AD-UP
Styroporadapter für 3/UP-AS10,7 oder 3/UP-AS17,5 zur (mehrfachen) Verlängerung des Gehäuses um 54 mm

Technische Daten:
Material: EPS

Maße (H x B x T): 270 x 270 x 54 mm

Fabrikat LUNOS
Typ 3/AD-UP
Best.-Nr. 39841
Einheit: St
Produkt:
  Artikel:
    Artikelkurztext: 3/AD-UP - 39841

**01.04.0010 3/AP - 39144**
Silvento-ec Aufputzgehäuse mit rückseitigem Abluftstutzen
Typ 3/AP
Aufputzgehäuse 3/AP für den Wandeinbau mit
rückseitigem Abluftstutzen (Abluftstutzen nach hinten) DN 80,
leckluftdichter Rückschlagklappe und
Netzanschlußklemme

Bauaufsichtliche Zulassung Z-51.1-215

Technische Daten:
Farbe: weiß (ähnlich RAL 9016)
Material: ASA
Verfügbarer statischer Druck (V): 221 Pa

Maße (H x B x T): 269 x 269 x 109,5 mm

Fabrikat LUNOS
Typ 3/AP
Best.-Nr. 39144
Einheit: St
Produkt:
  Artikel:
    Artikelkurztext: 3/AP - 39144

**01.04.0011 3/AP-B - 39152**
Silvento-ec Brandschutz-Aufputzgehäuse mit rückseitigem Abluftstutzen
Typ 3/AP-B
Aufputzgehäuse 3/AP-B für den Wandeinbau mit
rückseitigem Abluftstutzen (Abluftstutzen nach hinten) DN 80,
metallischer Absperrvorrichtung mit der Feuerwiderstandklasse K90-18017,
leckluftdichter Rückschlagklappe und Netzanschlußklemme

Bauaufsichtliche Zulassung Z-51.1-215

Technische Daten:
Farbe: weiß (ähnlich RAL 9016)
Material: ASA
Verfügbarer statischer Druck (V): 216 Pa

Maße (H x B x T): 269 x 269 x 109,5 mm

Fabrikat LUNOS
Typ 3/AP-B
Best.-Nr. 39152
Einheit: St
Produkt:
  Artikel:
    Artikelkurztext: 3/AP-B - 39152

**01.04.0012 3/MW - 40262**
Montagewinkel
Typ 3/MW
Montagewinkel für Unterputzgehäuse 3/UP des Silvento-ec

Technische Daten:
Material: Stahl (verzinkt)

Fabrikat LUNOS
Typ 3/MW
Best.-Nr. 40262
Einheit: St
Produkt:
  Artikel:
    Artikelkurztext: 3/MW - 40262

**01.04.0013 3/MW-BR - 40265**
Montagewinkel
Typ 3/MW-BR
Montagewinkel für alle Brandschutz-Unterputzgehäuse des Silvento-ec

Technische Daten:
Material: Stahl (verzinkt)

Fabrikat LUNOS
Typ 3/MW-BR
Best.-Nr. 40265
Einheit: St
Produkt:
  Artikel:
    Artikelkurztext: 3/MW-BR - 40265

**01.04.0014 3/NXT - 40102**
Nexxt Einbaugehäuse für den Aufputz- und Unterputzeinbau
Typ 3/NXT
Nexxt Einbaugehäuse für den Aufputz- und Unterputzeinbau inkl. passivem Übergangsstück und zwei Adapter (2/AD 160)
In Verbindung mit dem Aufputzset 3/NXT-AP auch als Aufputzvariante verwendbar
Bei der Aufputzvariante sind ab 475 mm Wandstärke zusätzliche Adapter 2/AD notwendig
Ein Adapter pro 100 mm Wandstärke

Maße (H x B x T): 480 x 480 x 170 mm

Fabrikat: LUNOS
Typ: 3/NXT
Best.-Nr.: 40102
Einheit: St
Produkt:
  Artikel:
    Artikelkurztext: 3/NXT - 40102

**01.04.0015 3/NXT-AP - 40103**
Nexxt Aufputzset
Typ 3/NXT-AP
Designabdeckung für das Nexxt Einbaugehäuse, notwendig zur Verwendung des Einbaugehäuses 3/NXT als Aufputzvariante
Bei der Aufputzvariante sind ab 303 mm Wandstärke zusätzliche Adapter 2/AD notwendig
Ein Adapter pro 100 mm Wandstärke

Maße (H x B x T): 500 x 500 x 175 mm

Fabrikat: LUNOS
Typ: 3/NXT-AP
Best.-Nr.: 40103
Einheit: St
Produkt:
  Artikel:
    Artikelkurztext: 3/NXT-AP - 40103

**01.04.0016 3/S2 - 39209**
Silvento-ec Zweitraumanschluss
Typ 3/S2
Zweitraumset für Unterputzgehäuse 3/UP
Bestehend aus Zweitraumstutzen für das Gehäuse und
Wandabschluss/Innenblende 2/ZSKA als Zweitraumanschluss inkl. Filtereinsatz für den zusätzlichen Raum

Technische Daten:
Farbe: weiß (ähnlich RAL 9016)
Material: PS

Abluftstutzen: DN 50/51/80

Fabrikat LUNOS
Typ 3/S2
Best.-Nr. 39209
Einheit: St
Produkt:
  Artikel:
    Artikelkurztext: 3/S2 - 39209

#### 01.05 LUNOtherm 160er Serie

##### 01.05.01 LUNOtherm-S

**01.05.01.0001 3/UP - 40125**
Silvento-ec Unterputzgehäuse
Typ 3/UP
Wand- und Deckeneinbaugehäuse 3/UP für Wand- und Deckenmontage (Montagewinkel optional erhältlich)
als radiale und axiale Variante mit Abluftstutzen DN 80 (Abluftstutzen nach oben, rechts, links oder hinten) mit
leckluftdichter Rückschlagklappe und
Putzschutzdeckel sowie Netzanschlussklemme

Bauaufsichtliche Zulassung Z-51.1-215

Technische Daten:
Farbe: weiß (ähnlich RAL 9016)
Material: PS
Verfügbarer statischer Druck (V): 233 Pa

Maße (H x B x T): 262 x 262 x 90,5 mm
Abluftstutzen: DN 80

Fabrikat LUNOS
Typ 3/UP
Best.-Nr. 40125
Einheit: St
Produkt:
  Artikel:
    Artikelkurztext: 3/UP - 40125

**01.05.01.0002 3/UP-2BA - 39195**
Silvento-ec Zweiraum-Brandschutz-Unterputzgehäuse mit rückseitigem Abluftstutzen
Typ 3/UP-2BA
Wandeinbaugehäuse 3/UP-2BA zur Wandmontage mit
rückseitigen Abluftstutzen (Abluftstutzen nach hinten),
metallischer Absperrvorrichtung DN 80 der Feuerwiderstandklasse K90-18017-3,
leckluftdichter Rückschlagklappe und
Putzschutzdeckel sowie Netzanschlussklemme
Für den zweiten Raum ist ein weiterer seitlicher Stutzen DN 80 vorhanden

Bauaufsichtliche Zulassung: Z-51.1-215

Technische Daten:
Material: Brandschutz nach DIBt
Verfügbarer statischer Druck (V): 212 Pa

Maße (H x B x T): 270 x 270 x 102,5 mm
Abluftstutzen: DN 80

Fabrikat LUNOS
Typ 3/UP-2BA
Best.-Nr. 39195
Einheit: St
Produkt:
  Artikel:
    Artikelkurztext: 3/UP-2BA - 39195

##### 01.05.02 Insektenschutzgitter

**01.05.02.0001 3/UP-2BR - 39187**
Silvento-ec Zweiraum-Brandschutz-Unterputzgehäuse mit seitlichem Abluftstutzen
Typ 3/UP-2BR
Wandeinbaugehäuse 3/UP-2BR zur Wandmontage mit
einem seitlichen Abluftstutzen (Abluftstutzen nach oben, rechts oder links) DN 80,
metallischer Absperrvorrichtung mit der Feuerwiderstandklasse K90-18017,
leckluftdichter Rückschlagklappe und
Putzschutzdeckel sowie Netzanschlussklemme
Für den zweiten Raum ist ein weiterer seitlicher Stutzen DN 80 vorhanden

Bauaufsichtliche Zulassung: Z-51.1-215

Technische Daten:
Material: Brandschutz nach DIBt
Verfügbarer statischer Druck (V): 233 Pa

Maße (H x B x T): 270 x 270 x 102,5 mm
Abluftstutzen: DN 80

Fabrikat LUNOS
Typ 3/UP-2BR
Best.-Nr. 39187
Produkt:
  Artikel:
    Artikelkurztext: 3/UP-2BR - 39187

**01.05.02.0002 3/UP-AS - 39832**
Silvento-ec Unterputzgehäuse für Außenwandeinbau
Typ 3/UP-AS
Unterputzgehäuse mit Styroporummantelung zum Einmauern in die Außenwand mit
rückseitigem Abluftstutzen (Abluftstutzen nach hinten) DN 80,
leckluftdichter Rückschlagklappe und
Putzschutzdeckel sowie Netzanschlußklemme und -leitung

Technische Daten:
Farbe: weiß (ähnlich RAL 9016)
Material: PS

Maße (H x B x T): 270 x 270 x 107 mm
Abluftstutzen: DN 80

Fabrikat LUNOS
Typ 3/UP-AS
Best.-Nr. 39832
Produkt:
  Artikel:
    Artikelkurztext: 3/UP-AS - 39832

##### 01.05.03 Vogelstückgitter

**01.05.03.0001 3/UP-AS17,5 - 39842**
Silvento-ec Unterputzgehäuse für Außenwandeinbau
Typ 3/UP-AS17,5
Wandeinbaugehäuse mit Styroporummantelung zum Einmauern in die Außenwand mit rückseitigem Abluftstutzen (Abluftstutzen nach hinten) DN 80,
leckluftdichter Rückschlagklappe und
Putzschutzdeckel sowie Netzanschlußklemme
Verpackungseinheit inklusive Rohr 9/J30 mit Durchmesser 98 mm und einer Länge von 300 mm sowie Styroporkleber

Technische Daten:
Farbe: weiß (ähnlich RAL 9016)
Material: PS

Maße (H x B x T): 270 x 270 x 175 mm
Abluftstutzen: DN 80

Fabrikat LUNOS
Typ 3/UP-AS17,5
Best.-Nr. 39842
Produkt:
  Artikel:
    Artikelkurztext: 3/UP-AS17,5 - 39842

**01.05.03.0002 3/UP-BA - 39179**
Silvento-ec Brandschutz-Unterputzgehäuse mit rückseitigem Abluftstutzen
Typ 3/UP-BA
Wandeinbaugehäuse 3/UP-BA, (Montagewinkel optional erhältlich) für Wandmontage mit
rückseitigen Abluftstutzen (Abluftstutzen nach hinten),
metallischer Absperrvorrichtung DN 80 der Feuerwiderstandklasse K90-18017-3,
Leckluft dichter Rückschlagklappe und
Putzschutzdeckel sowie Netzanschlussklemme

Bauaufsichtliche Zulassung: Z-51.1-215

Technische Daten:
Material: Brandschutz nach DIBt

Maße (H x B x T): 270 x 270 x 102,5 mm
Abluftstutzen: DN 80

Fabrikat LUNOS
Typ 3/UP-BA
Best.-Nr. 39179
Produkt:
  Artikel:
    Artikelkurztext: 3/UP-BA - 39179

##### 01.05.04 Zubehör LUNOtherm S

**01.05.04.0001 3/UP-BR - 39160**
Silvento-ec Brandschutz-Unterputzgehäuse mit seitlichem Abluftstutzen
Typ 3/UP-BR
Wandeinbaugehäuse 3/UP-BR, (Montagewinkel optional erhältlich) für Wandmontage mit
seitlichen Abluftstutzen (Abluftstutzen nach oben, rechts oder links)
metallischer Absperrvorrichtung DN 80 der Feuerwiderstandklasse K90-18017,
leckluftdichter Rückschlagklappe und
Putzschutzdeckel sowie Netzanschlußklemme

Bauaufsichtliche Zulassung: Z-51.1-215

Technische Daten:
Material: Brandschutz nach DIBt

Maße (H x B x T): 270 x 270 x 102,5 mm
Abluftstutzen: DN 80

Fabrikat LUNOS
Typ 3/UP-BR
Best.-Nr: 39160
Produkt:
  Artikel:
    Artikelkurztext: 3/UP-BR - 39160

**01.05.04.0002 5/BM - 40082**
Bewegungsmelder
Typ 5/BM
Bewegungsmelder Typ 5/BM für den Einbau in die Steuerungsplatine der Typenreihe Silvento-ec
Präsenzdetektion mittels Radartechnologie, unsichtbar für den Nutzer, bis ca. 5m Reichweite, Empfindlichkeit einstellbar; nutzbar um die Bedarfslüftung zu aktivieren

Fabrikat LUNOS
Typ 5/BM
Best.-Nr. 40082
Produkt:
  Artikel:
    Artikelkurztext: 5/BM - 40082

#### 01.06 Zubehör 160er Serie

##### 01.06.01 Wandeinbaugehäuse

**01.06.01.0001 5/SC-FT - 40113**
Smart Comfort Steuerung für die Serien e2 und ego sowie den RA 15-60, Nexxt und LUNOMAT
Typ 5/SC-FT
Steuereinheit für die Serie e2, LUNOMAT und Nexxt sowie für die Ablüfter Serie ego und RA 15-60 (Einstellung des Codier-Schalters notwendig)
Ausgestattet mit Feuchte- und Temperatursensor, Intervall
Komfortfunktionen wie Nachtabsenkung, Intensivlüftung und Sommermodus in Laufzeit und Stufe konfigurierbar
0-10 V Steuereingang zur Anbindung an eine übergeordnete Automatisierung
Inklusive LED zur Filterwechselanzeige und Anzeige der Funktionen Sommerlüften, Nachtabsenkung und Intensivlüftung
Folientastatur zur Bedienung der Steuerung im Lieferumfang enthalten
Einbau in eine tiefe Schalterdose (66 mm tief)

Technische Daten:
Farbe: weiß (ähnlich RAL 9016)
Betriebsspannung: 12 V DC
Funktionsspannungsbereich: 0-10 V
Betriebsschaltstrom: max. 5 A
Anschlussleitung: max. 60 W

Maße (B x H x T)
des Bedienelementes 55 x 55 x 11 mm
des Rahmens 88 x 88 x 11 mm
der Steuerung: 42 x 42 x 26 mm

Fabrikat LUNOS
Typ 5/SC-FT
Best.-Nr. 40113
Einheit: St
Produkt:
  Artikel:
    Artikelkurztext: 5/SC-FT - 40113

##### 01.06.02 Winddrucksicherungen

**01.06.02.0001 5/SC-RF - 41197**
Smart Comfort Steuerung mit integriertem Funkmodul für die Serien e2 und ego sowie den RA 15-60, Nexxt und LUNOMAT
Typ 5/SC-RF
Steuereinheit für die Serie e2, LUNOMAT und Nexxt sowie für die Ablüfter Serie ego und RA 15-60 (Einstellung des Codier-Schalters notwendig)
Integriertes Funkmodul zur Kommunikation mit Komponenten der RF-Serie, wie z.B. 9/IBF-RF oder ego-RF Serie
Ohne direkt angebundene Geräte als zentraler Master und Steuereinheit innerhalb des Funksystems verwendbar
Ausgestattet mit Feuchte- und Temperatursensor, Intervall
Komfortfunktionen wie Nachtabsenkung, Intensivlüftung und Sommerlüftung in Laufzeit und Stufe konfigurierbar
0-10V Steuereingang zur Anbindung an eine übergeordnete Automatisierung
Inklusive LED zur Filterwechselanzeige und Anzeige der Funktionen Sommerlüften, Nachtabsenkung und Intensivlüftung
Folientastatur zur Bedienung der Steuerung im Lieferumfang enthalten
Einbau in eine tiefe Schalterdose (66 mm tief)

Technische Daten:
Farbe: weiß (ähnlich RAL 9016)
Betriebsspannung: 12 V DC SELV
Funktionsspannungsbereich: 0-10 V
Funkfrequenz: 868 MHz (bidirektional)
Betriebsschaltstrom: max. 5 A
Anschlussleistung: max. 60 W

Maße (B x H x T)
des Bedienelementes 55 x 55 x 11 mm
des Rahmens 88 x 88 x 11 mm
der Steuerung: 42 x 42 x 26 mm

Fabrikat LUNOS
Typ 5/SC-RF
Best.-Nr. 41197
Einheit: St
Produkt:
  Artikel:
    Artikelkurztext: 5/SC-RF - 41197

**01.06.02.0002 5/SR-RF - 41213**
Smart Remote Steuerung mit integriertem Funkmodul (bidirektionale Funkkommunikation, Funktion ohne Sichtkontakt gegeben), magnetischer Rückseite zur Befestigung auf magnetischen Oberflächen und Wandhalterung als optionale Basisstation (auf Wunsch nutzbar, im Lieferumfang enthalten) für die Bedienung von LUNOS-Komponenten mit RF-Funktechnologie und Lüftungsgeräten wie LUNOMAT, Nexxt, Serien e2 und ego, RA 15-60 (es werden zur Ansteuerung der Lüftungsgeräte entsprechende Steuerungen mit RF-Funktechnologie wie z.B. 5/SC-RF, 5/UNI-RF oder 9/IBF-RF benötigt)
Typ 5/SR-RF
Funkfernsteuerung mit RF-Funktechnologie für die Serie e2, LUNOMAT und Nexxt sowie für die Ablüfter Serie ego und RA 15-60 (Es sind weitere Steuerungen zum direkten Betrieb der Geräte wie 5/SC-RF, 5/UNI-RF oder 9/IBF-RF erforderlich)
Integriertes Funkmodul zur Kommunikation mit Komponenten der RF-Serie, wie z.B. 5/UNI-RF, 5/SC-RF, 9/IBF-RF oder ego-RF oder ego60-RF
Einsetzbar als zentraler Master in einem RF-Funksystem verwendbar (bis zu vier Master-Slave-Kreise einzeln ansteuerbar)
Lieferung inklusive Wandhalterung mit Ladefunktion (Netzteil integriert). Die 5/SR-RF kann zusätzlich mittels USB-C Ladegerät (nicht im Lieferumfang enthalten) aufgeladen werden.
Inklusive LEDs u.a. zur Filterwechselanzeige und Anzeige der Funktionen Sommerlüften, Nachtabsenkung und Intensivlüftung
Einbau der Ladestation in eine tiefe Schalterdose (66 mm tief)
Funkreichweite im Freifeld größer 100m, in Gebäuden typischer Weise 15m
 Bidirektionale Kommunikation mit Lüftern oder Steuerungen möglich um Gerätestatusanzeigen an der Fernbedienung zu ermöglichen (z.B. direkte Anzeige des eingestellten Volumenstromes o.ä.)

Technische Daten:
Betriebsspannung: 12  5V DC SELV (über Ladestation), 5V USB-C bei Direktladung mit USB-C Ladekabel
Funkfrequenz: 868 MHz (bidirektional)
Betriebsschaltstrom: max. 5 A
Anschlussleistung: max. 60 W

Fabrikat LUNOS
Typ 5/SR-RF
Best.-Nr. 41213
Einheit: St
Produkt:
  Artikel:
    Artikelkurztext: 5/SR-RF - 41213

**01.06.02.0003 5/UNI-FT - 40089**
Universalsteuerung für LUNOMAT, Nexxt, Serien e2 und ego sowie RA 15-60
Typ 5/UNI-FT
Steuereinheit für die Serie e2, LUNOMAT und Nexxt sowie für die Ablüfter Serie ego und RA 15-60 (Einstellung des Codier-Schalters notwendig)
Ausgestattet mit Feuchte- und Temperatursensor; Intervall und Nachlauf
Komfortfunktion wie Sommerlüften
0-10 V Steuereingang zur Anbindung an eine übergeordnete Automatisierung
Inklusive LED zur Filterwechselanzeige und Funktion Sommerlüften
Zum Wechseln der Lüftungsstufen ist ein Schalter (z.B. 5/W2U) oder Taster (z.B. 5/W2T) notwendig
Einbau in eine tiefe Schalterdose (66 mm tief).

Technische Daten:
Betriebsspannung: 12 V DC
Funktionsspannungsbereich: 0 - 10 V
Betriebsschaltstrom: max. 5 A
Anschlussleitung: max. 60 W

Maße (B x H x T): 42 x 42 x 26 mm

Fabrikat LUNOS
Typ 5/UNI-FT
Best.-Nr. 40089
Einheit: St
Produkt:
  Artikel:
    Artikelkurztext: 5/UNI-FT - 40089

##### 01.06.03 Schalldämmelemente

**01.06.03.0001 5/UNI-RF - 41158**
Universalsteuerung mit integriertem Funkmodul für LUNOMAT, Nexxt, Serien e2 und ego sowie RA 15-60
Typ 5/UNI-RF
Steuereinheit für die Serie e2, LUNOMAT und Nexxt sowie für die Ablüfter Serie ego und RA 15-60 (Einstellung des Codier-Schalters notwendig)
Integriertes Funkmodul zur Kommunikation mit Komponenten der RF-Serie, wie z.B. 9/IBF-RF oder ego-RF Serie
Ohne direkt angebundene Geräte als zentraler Master und Steuereinheit innerhalb des Funksystems verwendbar
Ausgestattet mit Feuchte- und Temperatursensor, Intervall und Nachlauf
Komfortfunktion wie Sommerlüften
0-10V Steuereingang zur Anbindung an eine übergeordnete Automatisierung
Inklusive LED zur Filterwechselanzeige und Funktion Sommerlüften
Zum Wechseln der Lüftungsstufen ist ein Schalter (z.B. 5/W2U) notwendig
Einbau in eine tiefe Schalterdose (66 mm tief)

Technische Daten:
Betriebsspannung: 12 V DC SELV
Funktionsspannungsbereich: 0-10 V
Funkfrequenz: 868 MHz (bidirektional)
Betriebsschaltstrom: max. 5 A
Anschlussleistung: max. 60 W

Maße (B x H x T): 42 x 42 x 26 mm

Fabrikat LUNOS
Typ 5/UNI-RF
Best.-Nr. 41158
Einheit: St
Produkt:
  Artikel:
    Artikelkurztext: 5/UNI-RF - 41158

**01.06.03.0002 5/W2U - 39972**
Serienschalter
Typ 5/W2U
Zwei-Wippenschalter (bedruckt) für die Universalsteuerung (5/UNI-FT und 5/UNI-RF) zur dreistufigen Schaltung von Serie e2, LUNOMAT und Nexxt sowie für die Ablüfter Serie ego und RA 15-60 sowie zur Aktivierung der Sommerlüftung und Zurücksetzen der Filterwechselanzeige
Einbau in Standard- Schalterdose

Technische Daten:
Farbe: weiß glänzend
Material: Kunststoff

Maße (B x H x T): 83 x 83 x 13 mm (auf der Wand)
Einbautiefe 26 mm gilt für alle Schalter

Fabrikat LUNOS
Typ 5/W2U
Best.-Nr. 39972
Einheit: St
Produkt:
  Artikel:
    Artikelkurztext: 5/W2U - 39972

**01.06.03.0003 5/W2T - 40011**
Serientaster
Typ 5/W2T
Zwei-Wippentaster (bedruckt) für die Universalsteuerung (5/UNI-FT) zur dreistufigen Schaltung der Serie e2, LUNOMAT und Nexxt sowie für die Ablüfter Serie ego und RA 15-60 sowie zur Aktivierung der Sommerlüftung und Zurücksetzen der Filterwechselanzeige
Für die Kombination mit der 5/UNI-FT und TAC
Einbau in Standard-Schalterdose

Technische Daten:
Farbe: weiß glänzend
Material: Kunststoff

Maße (B x H x T): 83 x 83 x 13 mm (auf der Wand)
Einbautiefe 26 mm gilt für alle Taster

Fabrikat LUNOS
Typ 5/W2T
Best.-Nr. 40011
Einheit: St
Produkt:
  Artikel:
    Artikelkurztext: 5/W2T - 40011

**01.06.03.0004 5/WT - 40010**
Ein-Wippen-Taster
Typ 5/WT
Ein-Wippen-Taster zur kurzeitigen Änderung der Volumenstufen eines Lüfters in Verbindung mit der TAC Steuerung
Schaltung der Serie e2, LUNOMAT und Nexxt sowie für die Ablüfter Serie ego und RA 15-60
Einbau in Standard-Schalterdose

Technische Daten:
Farbe: weiß glänzend
Material: Kunststoff

Maße (B x H x T): 83 x 83 x 13 mm (auf der Wand)
Einbautiefe 26 mm gilt für alle Taster

Fabrikat LUNOS
Typ 5/WT
Best.-Nr. 40010
Einheit: St
Produkt:
  Artikel:
    Artikelkurztext: 5/WT - 40010

##### 01.06.04 Relais für AB30/60

**01.06.04.0001 5/W2FK - 39840**
Serienschalter (bedruckt) für Lüfter Silvento-ec mit Feuchteregelung
Typ 5/W2FK
Serienschalter (bedruckt) mit zwei Wippen zur Schaltung des feuchte- und temperaturgesteuerten Lüfters Silvento-ec
V und KL mit Steuerungsplatinen der Typen 5/FK und 5/VOC
Funktionsweise: Deaktivierung der Feuchteregelung, sowie Umschaltung zwischen Grund- und Bedarfslüftung im Nutzungsfall
Einbau in Standard-Schalterdose

Technische Daten:
Farbe: weiß glänzend
Material: Kunststoff

Maße (B x H x T): 83 x 83 x 13 mm (auf der Wand)
Einbautiefe 26 mm gilt für alle Schalter

Fabrikat LUNOS
Typ 5/W2FK
Best.-Nr. 39840
Einheit: St
Produkt:
  Artikel:
    Artikelkurztext: 5/W2FK - 39840

##### 01.06.05 Adapter für ego

**01.06.05.0001 5/W2 - 36986**
Serienschalter für Lüfter Silvento-ec mit Feuchteregelung
Typ 5/W2
Serienschalter (bedruckt) mit zwei Wippen zur Schaltung des feuchte- und temperaturgesteuerten Lüfters Silvento-ec
V und KL mit Steuerungsplatinen der Typen 5/FK und 5/VOC
Funktionsweise: Deaktivierung der Feuchteregelung, sowie Umschaltung zwischen Grund- und Bedarfslüftung im Nutzungsfall
Einbau in Standard-Schalterdose

Technische Daten:
Farbe: weiß glänzend
Material: Kunststoff

Maße (B x H x T): 83 x 83 x 13 mm (auf der Wand)
Einbautiefe 26 mm gilt für alle Schalter

Fabrikat LUNOS
Typ 5/W2
Best.-Nr. 36986
Einheit: St
Produkt:
  Artikel:
    Artikelkurztext: 5/W2 - 36986

##### 01.06.06 Befestigungsmaterial

**01.06.06.0001 5/W - 36641**
Zweipoliger Schalter für Lüfter Silvento-ec
Typ 5/W
Zweipoliger Wippenschalter für Licht- und/oder Lüfterschaltung, Einbau in Standard-Schalterdose
Für Lüfter mit Nachlauf oder mit Grundlast, bzw. bei einstufigem Betrieb mit Lichtkopplung

Technische Daten:
Farbe: weiß glänzend
Material: Kunststoff

Maße (B x H x T): 83 x 83 x 13 mm (auf der Wand)
Einbautiefe 26 mm gilt für alle Schalter

Fabrikat LUNOS
Typ 5/W
Best.-Nr. 36641
Einheit: St
Produkt:
  Artikel:
    Artikelkurztext: 5/W - 36641

### 02 Steuerungen

#### 02.01 Touch Air Comfort

**02.01.0001 8/B2 - 39543**
Brandschutz- Zweitraumanschluss für Silvento-ec
Typ 8/B2
Zweitraumset für Unterputzgehäuse 3/UP-2BR und 3/UP-2BA
Bestehend aus Brandschutzstutzen für den zweiten Raum und Wandabschluss/Innenblende 2/ZSKA als Zweitraumanschluss
inkl. Filtereinsatz für den zusätzlichen Raum

Technische Daten:
Material: Brandschutz nach DIBt

Brandschutzstutzen: DN 80

Fabrikat LUNOS
Typ 8/B2
Best.-Nr. 39543
Einheit: St
Produkt:
  Artikel:
    Artikelkurztext: 8/B2 - 39543

**02.01.0002 8/BA - 39527**
Brandschutz-Absperrvorrichtung für Silvento-ec
Typ 8/BA
Brandschutz-Absperrvorrichtung für Aufputzgehäuse 3/AP;

Technische Daten:
Material: Brandschutz nach DIBt

Brandschutzstutzen: DN 80

Fabrikat LUNOS
Typ 8/BA
Best.-Nr. 39527
Einheit: St
Produkt:
  Artikel:
    Artikelkurztext: 8/BA - 39527

**02.01.0003 8/BS - 39535**
Brandschutz-Absperrvorrichtung für Silvento-ec
Typ 8/BS
Brandschutz-Absperrvorrichtung mit Stutzen bei Lüftermontage außerhalb des feuerfesten Schachtes
Montage der Absperrvorrichtung erfolgt an der Schachtwand

Technische Daten:
Material: Brandschutz nach DIBt

Brandschutzstutzen: DN 80

Fabrikat LUNOS
Typ 8/BS
Best.-Nr. 39535
Einheit: St
Produkt:
  Artikel:
    Artikelkurztext: 8/BS - 39535

#### 02.02 Gestensteuerung

**02.02.0001 9/IBE - 39851**
Standard-Innenblende
Typ 9/IBE
Standard-Innenblende für den Rundkanal DN 160
Montage an Lüftertypen Serie e2, ALD, ALD-S, ALD-SV, AB 30/60, RA 15-60
Aufnahme für Filter des Typs ISO Coarse >45% oder Pollenfilter
Manuell verschließbar durch einfaches Verdrehen der Designblende um 180°

Technische Daten:
Farbe: weiß (ähnlich RAL 9016)
Material: ASA

Maße geöffnet (H x B x T): 180 x 180 x 35 mm
Einbautiefe im Rundkanal: 20 mm
für Innendurchmesser: 154 mm

Fabrikat LUNOS
Typ 9/IBE
Best.-Nr. 39851
Einheit: St
Produkt:
  Artikel:
    Artikelkurztext: 9/IBE - 39851

#### 02.03 Smart Comfort Steuerung

**02.03.0001 9/IBS - 39947**
Schallschutzblende
Typ 9/IBS
Innenblende für erhöhte Schallschutzanforderungen für den Rundkanal DN 160
Montage an Lüftertypen Serie e2, ALD, ALD-S, ALD-SV, AB 30/60, RA 15-60
Aufnahme für Filter des Typs ISO Coarse >45% oder Pollenfilter
Erhöhte Schalldämmung
Verschließbar durch ein deckelintegriertes Federelement

Technische Daten:
Farbe: weiß (ähnlich RAL 9016)
Material: ASA

Maße geschlossen (H x B x T): 250 x 250 x 71 mm
Maße geöffnet (H x B x T): 250 x 250 x 86 mm
Einbautiefe im Rundkanal: 20 mm
für Innendurchmesser: 154 mm

Fabrikat LUNOS
Typ 9/IBS
Best.-Nr. 39947
Einheit: St
Produkt:
  Artikel:
    Artikelkurztext: 9/IBS - 39947

#### 02.04 Universalsteuerung

**02.04.0001 9/IBK - 40087**
Komfort-Innenblende im Kunststoffdesign
Typ 9/IBK
Komfort-Innenblende für Rundkanal DN 160
Anwendung mit Lüftertypen Serie e2, ALD, ALD-S, ALD-SV, AB 30/60, RA 15-60
Aufnahme für Filter des Typs ISO Coarse >45% oder Pollenfilter
Manuell verschließbar

Technische Daten:
Farbe: weiß (ähnlich RAL 9016)
Material: ASA

Maße geöffnet (H x B x T): 191 x 180 x 60 mm
Einbautiefe im Rundkanal: 20 mm
für Innendurchmesser: 154 mm

Fabrikat LUNOS
Typ 9/IBK
Best.-Nr. 40087
Einheit: St
Produkt:
  Artikel:
    Artikelkurztext: 9/IBK - 40087

**02.04.0002 9/IBG - 40088**
Komfort-Innenblende im Glasdesign
Typ 9/IBG
Komfort-Innenblende für Rundkanal DN 160
Anwendung mit Lüftertypen Serie e2, ALD, ALD-S, ALD-SV, AB 30/60, RA 15-60
Aufnahme für Filter des Typs ISO Coarse >45% oder Pollenfilter optional
Manuell verschließbar

Technische Daten:
Farbe: weiß (ähnlich RAL 9016)
Material: ASA, Blende Einscheibensicherheitsglas (ESG)

Maße geöffnet (H x B x T): 197 x 185 x 66 mm
Einbautiefe im Rundkanal: 20 mm
für Innendurchmesser: 154 mm

Fabrikat LUNOS
Typ 9/IBG
Best.-Nr. 40088
Produkt:
  Artikel:
    Artikelkurztext: 9/IBG - 40088

**02.04.0003 9/IBF-RF - 41183**
Komfort-Funk-Innenblende, inkl. Steuerung mit integriertem Funkmodul, Netzteil und Anschlusskabel für Serie e2 und RA 15-60
Typ 9/IBF-RF
Komfort-Funk-Innenblende für Rundkanal DN 160
Montage an Lüftertypen Serie e2 und RA 15-60 (Anschlusskabel bereits integriert)
Aufnahme für ISO Coarse >45% Filter, Pollenfilter und Feinstaubfilter bzw. epm1 55%
Netzteil, Steuerung und Sensorik sind werkseitig verbaut und verkabelt
Bedienung über Taster direkt an der Blende sowie extern (5/UNI-RF, 5/SC-RF, Funkmodul UNI-EO) möglich
Homee Smart Home Anbindung via UNI-EO optional erhältlich
Fernbedienung RC-EO mit UNI-EO
Im Abluftbetrieb werden Luftfeuchtigkeit und Temperatur der Raumluft erfasst
Im Betrieb mit Wärmerückgewinnung werden zusätzlich Luftfeuchtigkeit und Temperatur der Außenluft erfasst und in die Regelung miteinbezogen
Manuell verschließbar
Filterwechsel- und Betriebsanzeige via LED

Technische Daten:
Farbe: weiß (ähnlich RAL 9016)
Material: ASA

Eingangsspannung: 100-240 V 50/60 Hz
Funkverbindung: 868 MHz (bidirektional, verschlüsselt)

Maße geöffnet (H x B x T): 231 x 185 x 53 mm
Einbautiefe im Rundkanal: 12 mm
für Innendurchmesser: 154 mm

Fabrikat LUNOS
Typ 9/IBF-RF
Best.-Nr. 41183
Einheit: St
Produkt:
  Artikel:
    Artikelkurztext: 9/IBF-RF - 41183

**02.04.0004 9/IBK-H - 40179**
Komfort-Innenblende im Kunststoffdesign, inkl. epm1 55% Filter
Typ 9/IBK-H
Komfort-Innenblende für Rundkanal DN 160
Montage an Lüftertypen Serie e2, ALD, ALD-S, ALD-SV, AB 30-60, RA 15-60
Aufnahme für ISO Coarse >45% Filter oder für Filter der Kategorie epm1 55%
Manuell verschließbar

Technische Daten:
Farbe: weiß (ähnlich RAL 9016)
Material: ASA

Maße geöffnet (H x B x T): 191 x 180 x 77 mm
Einbautiefe im Rundkanal: 20 mm
für Innendurchmesser: 154 mm

Fabrikat LUNOS
Typ 9/IBK-H
Best.-Nr. 40179
Einheit: St
Produkt:
  Artikel:
    Artikelkurztext: 9/IBK-H - 40179

**02.04.0005 9/IBG-H - 40180**
Komfort-Innenblende im Glasdesign, inkl. epm1 55% Filter
Typ 9/IBG-H
Komfort-Glas-Innenblende für Rundkanal DN 160
Montage an Lüftertypen Serie e2, ALD, ALD-S, ALD-SV, AB 30-60, RA 15-60
Aufnahme für ISO Coarse >45% Filter oder Filter der Kategorie epm1 55%
Manuell verschließbar

Technische Daten:
Farbe: weiß (ähnlich RAL 9016)
Material: ASA, Blende Einscheibensicherheitsglas (ESG)

Maße geöffnet (H x B x T): 197 x 185 x 83 mm
Einbautiefe im Rundkanal: 20 mm
für Innendurchmesser: 154 mm

Fabrikat LUNOS
Typ 9/IBG-H
Best.-Nr. 40180
Einheit: St
Produkt:
  Artikel:
    Artikelkurztext: 9/IBG-H - 40180

**02.04.0006 9/J30 - 39845**
Wanddurchführung für Silvento-ec
Typ 9/J30
Wanddurchführung ohne Putzrahmen für die Nutzung des Lüftertyps Silvento-ec in einer Außenwand
Geeignet für die Silvento-ec Gehäusetypen 3/UP-AS17,5, 3/UP sowie 3/AP

Technische Daten:
Material: PP

Maße (ø x L):
Kernlochbohrung: 100 mm
Abmessungen: 98 x 300 mm, kürzbar
Innendurchmesser: 85 mm

Fabrikat LUNOS
Typ 9/J30
Best.-Nr. 39845
Einheit: St
Produkt:
  Artikel:
    Artikelkurztext: 9/J30 - 39845

#### 02.05 Steuerungen Zubehör

**02.05.0001 9/KVEN-2 - 40095**
Elektrischer Klappenverschluss für Nexxt
Typ 9/KVEN-2
Elektrischer Klappenverschluss zum automatischen Verschließen des Lüftungsgerätes Nexxt
Einbau in einen Rundkanal mit Ø 160 mm
Spannungsversorgung erfolgt über den Nexxt

Maße (ø x L): 153 x 105 mm

Fabrikat LUNOS
Typ 9/KVEN-2
Best.-Nr. 40095
Einheit: St
Produkt:
  Artikel:
    Artikelkurztext: 9/KVEN-2 - 40095

**02.05.0002 9/MRD - 41139**
Wandeinbaugehäuse
Typ 9/MRD
Wandeinbaugehäuse dient zur Montage des Rundkanals mit Ø 160 mm in der Außenwand
Montage mit Lüftertypen der Serien e2 und ego, ALD, ALD-S, ALD-SV, AB 30/60, RA 15-60 und Nexxt möglich
Integriertes Gefälle nach außen (Kennzeichnung beachten)
Ersetzt die Kernlochbohrung

Technische Daten:
Material: PS

Maße (H x B x T): 240 x 210 x 500 mm

Fabrikat: LUNOS
Typ: 9/ MRD
Best.-Nr.: 41139
Einheit: St
Produkt:
  Artikel:
    Artikelkurztext: 9/MRD - 41139

**02.05.0003 9/NXT-IBF - 40105**
Nexxt Innenblende
Typ 9/NXT-IBF

Innenblende mit Funktions- und Filterwechselanzeige, sowie integrierter Folientastatur-Bedienung

Technische Daten:
Farbe: weiß (ähnlich RAL 9016)
Material: ASA

Maße (H x B x T): 510 x 510 x 35 mm

Fabrikat: LUNOS
Typ: 9/NXT-IBF
Best.-Nr.: 40105
Einheit: St
Produkt:
  Artikel:
    Artikelkurztext: 9/NXT-IBF - 40105

**02.05.0004 9/NXT-IB - 40146**
Nexxt Innenblende
Typ 9/NXT-IB
Innenblende ohne integriertes Bedienelement
Ansteuerung des Lüftungsgerätes über 5/UNI-FT, 5/SC-FT, 5/UNI-RF, 5/SC-RF, 5/GS, TAC, KNX, RS-232, 0-10V und smart home möglich

Technische Daten:
Farbe: weiß (ähnlich RAL 9016)
Material: ASA

Maße (H x B x T): 510 x 510 x 35 mm

Fabrikat: LUNOS
Typ: 9/NXT-IB
Best.-Nr.: 40146
Einheit: St
Produkt:
  Artikel:
    Artikelkurztext: 9/NXT-IB - 40146

#### 02.06 Funk- und Steuerungskomponenten für die Hausautomation

**02.06.0001 9/R 160-500 - 36765**
Rundkanal für die Einschübe Serien e2 und ego, ALD, ALD-S, ALD-SV, RA 15-60, AB 30/60 und Nexxt
Typ 9/R 160-500
Rundkanal für die Montage der Einschübe Serien e2, und ego, ALD, ALD-S, ALD-SV, RA 15-60, AB 30/60 und Nexxt in die Außenwand sowie zur Verwendung mit dem Fassadenelement LUNOtherm-S und -G
Inkl. zwei Putzschutzdeckeln

Technische Daten:
Material: PP

Maße (ø x L):
Kernlochbohrung: 162 mm
Abmessungen: 160 x 500 mm, kürzbar
Innendurchmesser: 154 mm

Fabrikat LUNOS
Typ 9/R 160-500
Best.-Nr. 36765
Einheit: St
Produkt:
  Artikel:
    Artikelkurztext: 9/R 160-500 - 36765

**02.06.0002 9/R 160-700 - 39891**
Rundkanal für die Einschübe Serien e2, und ego, ALD, ALD-S, ALD-SV, RA 15-60, AB 30/60 und Nexxt
Typ 9/R 160-700
Rundkanal für die Montage der Einschübe Serien e2, und ego, ALD, ALD-S, ALD-SV, RA 15-60, AB 30/60 und Nexxt in die Außenwand sowie zur Verwendung mit dem Fassadenelement LUNOtherm-S und -G
Inkl. zwei Putzschutzdeckeln

Technische Daten:
Material: PP

Maße (ø x L):
Kernlochbohrung: 162 mm
Abmessungen: 160 x 700 mm, kürzbar
Innendurchmesser: 154 mm

Fabrikat LUNOS
Typ 9/R 160-700
Best.-Nr. 39891
Einheit: St
Produkt:
  Artikel:
    Artikelkurztext: 9/R 160-700 - 39891

**02.06.0003 9/SD-S - 39919**
Schalldämpfer, sternförmig
Typ 9/SD-S
Sternförmiger Schalldämpfer zur Erhöhung der Schalldämmung für ALD, ALD-SV, ALD-S, RA 15-60, e260 und e260kurz
Einbau in Rundkanal mit Ø 160 mm

Technische Daten:
Material: verschiedene Dämmschäume

Maße (Ø x L): 154 x 69 mm

Fabrikat: LUNOS
Typ: 9/SD-S
Best.-Nr.: 39919
Einheit: St
Produkt:
  Artikel:
    Artikelkurztext: 9/SD-S - 39919

**02.06.0004 9/SD-SK - 41134**
Schalldämpfer, sternförmig
Typ 9/SD-SK
Sternförmiger Schalldämpfer zur Erhöhung der Schalldämmung für ALD-S und e260, e260kurz
Verringerung des Querschnitts wodurch eine Reduktion des Volumenstroms erfolgt
Einbau in Rundkanal mit Ø 160 mm

Technische Daten:
Material: verschiedene Dämmschäume

Maße (Ø x L): 154 x 69 mm

Fabrikat: LUNOS
Typ: 9/SD-SK
Best.-Nr.: 41134
Einheit: St
Produkt:
  Artikel:
    Artikelkurztext: 9/SD-SK - 41134

**02.06.0005 9/SR - 41136**
Schallreflektor für e260 und e260kurz
Typ 9/SR
Schallreflektor zur Erhöhung der Außenschalldämmung für e260 und e260kurz
Nutzung nur in Verbindung mit 9/SD-SK möglich
Einbau in Rundkanal mit Ø 160 mm

Technische Daten:
Material: beschichteter Stahl

Maße (Ø x L): 154 x 2 mm

Fabrikat: LUNOS
Typ: 9/SR
Best.-Nr.: 41136
Einheit: St
Produkt:
  Artikel:
    Artikelkurztext: 9/SR - 41136

**02.06.0006 9/SW - 39850**
Schalldämmset für Serie e2
Typ 9/SW
Schalldämmset zur Erhöhung der Außenschalldämmung und Reduktion der Eigengeräusche, bestehend aus zwei kürzbaren Schalldämmeinlagen (10-93 mm)
Einbau in Rundkanal mit Ø 160 mm
Einsetzbar für Montagerohre ab 300mm Länge

Technische Daten:
Material: Melaminharzschaum

Maße (H x B x T):
Schalldämmeinlage: 16 x 462 x 95 mm

Fabrikat: LUNOS
Typ: 9/SW
Best.-Nr.: 39850
Einheit: St
Produkt:
  Artikel:
    Artikelkurztext: 9/SW - 39850

### 03 Nexxt-Serie-Konfiguration

#### 03.01 Einschübe

**03.01.0001 9/WDS - 37230**
Winddrucksicherung für ALD
Typ 9/WDS
Passive Winddrucksicherung für das ALD (Außenwand-Luftdurchlass)
Einbau in Rundkanal mit Ø 160 mm

Technische Daten:
Material: PS

Maße (Ø x L): 152 x 114 mm

Fabrikat: LUNOS
Typ: 9/WDS
Best.-Nr.: 37230
Einheit: St
Produkt:
  Artikel:
    Artikelkurztext: 9/WDS - 37230

#### 03.02 Gehäuse

**03.02.0001 9/WDS ABL - 39970**
Rückschlagklappe für AB 30/60 und RA 15-60
Typ 9/WDS ABL
Rückschlagklappe für den Axial-Ablüfter AB 30/60 und Radial-Ablüfter RA 15-60
Einbau in Rundkanal mit Ø 160 mm

Technische Daten:
Material: PS

Maße (Ø x L): 154 x 44 mm

Fabrikat: LUNOS
Typ: 9/WDS ABL
Best.-Nr.: 39970
Einheit: St
Produkt:
  Artikel:
    Artikelkurztext: 9/WDS ABL - 39970

**03.02.0002 9/WDSE - 39860**
Winddrucksicherung für Serie e2
Typ 9/WDSE
Winddrucksicherung für Serie e2 bei erhöhter Windlast
Einbau in Rundkanal mit Ø 160 mm
Einbau ab einer Wandstärke von 370 mm möglich

Technische Daten:
Material: EPDM

Maße (Ø x L): 154 x 80 mm

Fabrikat: LUNOS
Typ: 9/WDSE
Best.-Nr.: 39860
Einheit: St
Produkt:
  Artikel:
    Artikelkurztext: 9/WDSE - 39860

#### 03.03 Rundkanäle und Zubehör

**03.03.0001 AB 30/60 Bau Einschub - 41189**
Axial-Abluftventilator
Typ AB 30/60 Bau Einschub
Hocheffizienter Axiallüfter mit ec-Motor für den horizontalen Einbau in eine Außenwand
Einbau in einen Rundkanal mit Ø 160 mm oder DN100 (ohne Schalldämmeinlage)
Sondervariante ausschließlich zur unterstützenden Bautrocknung und Nutzung während der gesamten Bauphase
Nicht für die Wohnungslüftung geeignet
Bautrocknungslüfter für die Bauphase, inkl. 15 m Kabel und 230 V Schuko-Stecker

Kernbohrung für Rundkanal: 162 mm
Mindesteinbaulänge: 170 mm

Fabrikat LUNOS
Typ AB 30/60 Bau Einschub
Best.-Nr. 41189
Einheit: St
Produkt:
  Artikel:
    Artikelkurztext: AB 30/60 Bau Einschub - 41189

**03.03.0002 AB 30/60 Einschub - 39995**
Axial-Abluftventilator
Typ AB 30/60 Einschub
Hocheffizienter Axiallüfter mit ec-Motor für den horizontalen Einbau in eine Außenwand
Einbau in einen Rundkanal mit Ø 160 mm oder DN100 (ohne Schalldämmeinlage)
Inklusive Schalldämmung und waschbarem ISO Coarse >45% Filter
Lüftungsstufen 30 und 60 m³/h im eingebauten Zustand mit Innenblende, Filter und Außenverschluss
Rückschlagklappe 9/WDS ABL optional erhältlich
Zeitnachlaufmodul 5/ZII optional erhältlich

Technische Daten:
Volumenströme (freiblasend): 30/60 m³/h
Schallleistungspegel LW: 36/52 dB (A)
Schalldruckpegel 1 m Abstand: 28/44 dB(A)
Schalldruckpegel 3 m Abstand: 19/34 dB(A)
Leistungsaufnahme: 1,5/4,9 W
Spannungsversorgung: 100 - 240 V 50/60 Hz
Schutzklasse: II
Schutzart: IP44

Kernbohrung für Rundkanal: 162 mm
Mindesteinbaulänge: 170 mm

Fabrikat LUNOS
Typ AB 30/60 Einschub
Best.-Nr. 39995
Einheit: St
Produkt:
  Artikel:
    Artikelkurztext: AB 30/60 Einschub - 39995

**03.03.0003 ALD Einschub - 39997**
Außenwand-Luftdurchlass
Typ ALD Einschub
Passiver Außenwand-Luftdurchlass zur Frischluftversorgung bei Verwendung im Abluftsystem oder zur freien Lüftung
Einbau in einen Rundkanal mit Ø 160 mm
Komfort durch integrierte Winddrucksicherung mit EPS-Gehäuse, inklusive waschbarem ISO Coarse >45% Filter
(Pollenfilter optional), drei Schalldämmelementen und Volumenstromblende
Luftmenge ist bedarfsgerecht durch die Volumenstromblende fest einstellbar
Erfüllt die Vorgaben des DIBt, der DIN 1946-6 und 18017-3 zur passiven Frischluftversorgung

Technische Daten:
Volumenstrom mit Blende Ø 56:
10 m³/h bei 4 Pa
15 m³/h bei 8 Pa
18 m³/h bei 10 Pa
25 m³/h bei 20 Pa

Volumenstrom mit Blende Ø 70:
13 m³/h bei 4 Pa
20 m³/h bei 8 Pa
23 m³/h bei 10 Pa
32 m³/h bei 20 Pa

Volumenstrom ohne Volumenstromblende:
12,5 m³/h bei 2 Pa (freie Lüftung)
18 m³/h bei 4 Pa
25 m³/h bei 8 Pa
27 m³/h bei 10 Pa
40 m³/h bei 20 Pa

Beispielhafte Normschallpegeldifferenz bei einer Außenwandstärke ab 340 mm:
50 dB mit 9/IBE, 1/WE
53 dB mit 9/IBE, 1/HWE
62 dB mit 9/IBS, LUNOtherm-S
65 dB mit 9/IBS, LUNOtherm-S+
Einheit: St
Produkt:
  Artikel:
    Artikelkurztext: ALD Einschub - 39997

**03.03.0004 ALD-S Einschub - 41133**
Beispielhafte Normschallpegeldifferenz bei einer Außenwandstärke ab 480 mm:
56 dB mit 9/IBE, 1/WE
57 dB mit 9/IBE, 1/HWE
65 dB mit 9/IBS, LUNOtherm-S
69 dB mit 9/IBS, LUNOtherm-S+

Kernbohrung: 162 mm
Mindesteinbaulänge: 240 mm

Fabrikat LUNOS
Typ ALD Einschub
Best.-Nr. 39997
Einheit: St
Produkt:
  Artikel:
    Artikelkurztext: ALD-S Einschub - 41133

#### 03.04 Innenblenden

**03.04.0001 ALD-SV Einschub - 40148**
Außenwand-Luftdurchlass
Typ ALD-S Einschub
Passiver Außenwand-Luftdurchlass zur Frischluftversorgung bei Verwendung im Abluftsystem oder zur freien Lüftung
Einbau in einen Rundkanal mit Ø 160 mm
Inklusive waschbarem ISO Coarse >45% Filter (Pollenfilter optional), vier Schalldämmelementen und Volumenstromblende
Zusätzliche Schalldämmelemente bei größeren Wandstärken optional erhältlich
Erfüllt die Vorgaben des DIBt, der DIN 1946-6 und 18017-3 zur passiven Frischluftversorgung

Technische Daten:
Volumenstrom:
7 m³/h bei 2 Pa (freie Lüftung)
10 m³/h bei 4 Pa
15 m³/h bei 8 Pa
18 m³/h bei 10 Pa
25 m/h bei 20 Pa

Beispielhafte Normschallpegeldifferenz bei einer Außenwandstärke ab 340 mm:
58 dB mit 9/IBE, 1/WE
61 dB mit 9/IBE, 1/HWE
67 dB mit 9/IBS, LUNOtherm-S
71 dB mit 9/IBS, LUNOtherm-S+

Beispielhafte Normschallpegeldifferenz bei einer Außenwandstärke ab 480 mm:
67 dB mit 9/IBE, 1/WE
68 dB mit 9/IBE, 1/HWE
71 dB mit 9/IBS, LUNOtherm-S
73 dB mit 9/IBS, LUNOtherm-S+

Kernbohrung: 162 mm
Mindesteinbaulänge: 150 mm

Fabrikat LUNOS
Typ ALD-S Einschub
Best.-Nr. 41133
Einheit: St
Produkt:
  Artikel:
    Artikelkurztext: ALD-SV Einschub - 40148

**03.04.0002 e2 - 39993**
Außenwand-Luftdurchlass
Typ ALD-SV Einschub
Passiver Außenwand-Luftdurchlass zur Frischluftversorgung im Abluftsystem oder zur freien Lüftung
Einbau in einen Rundkanal mit Ø 160 mm
Inklusive waschbarem ISO Coarse >45% Filter (Pollenfilter optional), vier Schalldämmelementen und Volumenstromblende
Zusätzliche Schalldämmelemente bei größeren Wandstärken optional erhältlich
Luftmenge ist bedarfsgerecht durch die Volumenstromblende einstellbar
Erfüllt die Vorgaben des DIBt, der DIN 1946-6 und 18017-3 zur passiven Frischluftversorgung

Technische Daten:
Volumenstrom mit Blende Ø 56 mm:
10 m³/h bei 4 Pa
15 m³/h bei 8 Pa
18 m³/h bei 10 Pa
25 m³/h bei 20 Pa

Volumenstrom mit Blende Ø 70 mm:
13,5 m³/h bei 4 Pa
20 m³/h bei 8 Pa
23 m³/h bei 10 Pa
32 m³/h bei 20 Pa

Volumenstrom ohne Volumenstromblende:
12,5 m³/h bei 2 Pa (freie Lüftung)
18 m³/h bei 4 Pa
25 m³/h bei 8 Pa
27 m³/h bei 10 Pa
40 m³/h bei 20 Pa

Volumenstrom ohne Volumenstromblende und Schallabsorber ausgerichtet:
20 m³/h bei 4 Pa
30 m³/h bei 8 Pa
35 m³/h bei 10 Pa
35 m³/h bei 20 Pa
Produkt:
  Artikel:
    Artikelkurztext: e2 - 39993

#### 03.05 Außenverschlüsse

**03.05.0001 e2kurz - 40003**
Beispielhafte Normschallpegeldifferenz bei einer Außenwandstärke ab 340 mm:
53 dB mit 9/IBE, 1/WE
56 dB mit 9/IBE, 1/HWE
62 dB mit 9/IBS, LUNOtherm-S
66 dB mit 9/IBS, LUNOtherm-S+

Beispielhafte Normschallpegeldifferenz bei einer Außenwandstärke ab 480 mm:
61 dB mit 9/IBE, 1/WE
62 dB mit 9/IBE, 1/HWE
67 dB mit 9/IBS, LUNOtherm-S
71 dB mit 9/IBS, LUNOtherm-S+

Kernbohrung: 162 mm
Mindesteinbaulänge: 150 mm

Fabrikat LUNOS
Typ ALD-SV Einschub
Best.-Nr. 40148
Einheit: St
Produkt:
  Artikel:
    Artikelkurztext: e2kurz - 40003

**03.05.0002 e260 - 41157**
Dezentrales Lüftungsgerät mit Wärmerückgewinnung
Typ e2
Hocheffizientes dezentrales (raumweises) Lüftungsgerät mit regenerativem Wärmetauscher
Einbau in einen Rundkanal mit Ø 160 mm
Besteht aus einem polymerbasierten Drehwinkel-Wärmetauscher (pbD), EPP- Schaumgehäuse, Wärmedämmung, ISO Coarse >45% Filter und einem hocheffizienten ec-Motor
Wärmetauscher ist zu 100% recyclingfähig
Optional sind zusätzliche Schallschutz- sowie Windschutzmaßnahmen und Pollenfilter erhältlich
Ansteuerung über 5/UNI-FT, 5/SC-FT, 5/UNI-RF, 5/SC-RF, 5/GS, TAC, KNX-Control4 und smart home möglich

Mit allgemeiner bauaufsichtlicher Zulassung (abZ) nach DiBt Z-51.3-450
Entspricht EU-Verordnung 1254/2014 Energieeffizienzklasse A+

Wärmebereitstellungsgrade:
maximal: 94%
nach EU (EN 13141-8): 20m³/ 93%, 38m³/h 91%
nach (abZ) DIBt: 88%
nach (abZ) DIBt: 90% mit Wandeinbaugehäuse 9/MRD zur Isolierung des Rundkanals

Technische Daten:
Volumenstrom (Gerätepaar): 15 - 38 m³/h
Schallleistungspegel LW: 29 - 49 dB(A)
Schalldruckpegel 1 m Abstand: 21 - 41 dB(A)
Schalldruckpegel 3 m Abstand: 12 - 31 dB(A)
Max. Normschallpegeldifferenz Dn,e,w: 54 dB
Leistungsaufnahme: 0,7 - 4 W
Spezifische Leistungsaufnahme: 0,15 W/m³/h (Gerätepaar)
Spannungsversorgung: 12 V DC SELV
Schutzklasse: III
Schutzart: IP 20

Kernbohrung: 162 mm
Mindesteinbaulänge: 280 mm

Fabrikat LUNOS
Typ e2
Best.-Nr. 39993
Einheit: St
Produkt:
  Artikel:
    Artikelkurztext: e260 - 41157

**03.05.0003 e260kurz - 40150**
Dezentrales Lüftungsgerät mit Wärmerückgewinnung
Typ e2kurz
Hocheffizientes dezentrales (raumweises) Lüftungsgerät mit regenerativem Wärmetauscher
Einbau in einen Rundkanal mit Ø 160 mm
Besteht aus einem polymerbasierten Drehwinkel-Wärmetauscher (pbD), EPP- Schaumgehäuse, Wärmedämmung, ISO Coarse >45% Filter und einem hocheffizienten ec-Motor
Wärmetauscher ist zu 100% recyclingfähig
Optional sind zusätzliche Schallschutz- sowie Windschutzmaßnahmen und Pollenfilter erhältlich
Ansteuerung über 5/UNI-FT, 5SC-FT, 5/UNI-RF, 5/SC-RF, 5/GS, TAC, KNX-Control4 und smart home möglich

Mit allgemeiner bauaufsichtlicher Zulassung (abZ) nach DiBt Z-51.3-450
Entspricht EU-Verordnung 1254/2014 Energieeffizienzklasse A+

Wärmebereitstellungsgrade:
maximal: 88%
nach EU (EN 13141-8): 86%*, 84%
nach (abZ) DIBt: 84%
nach (abZ) DIBt: 86% mit Wandeinbaugehäuse 9/MRD zur Isolierung des Rundkanals

Technische Daten:
Volumenstrom (Gerätepaar): 15 - 38 m³/h
Schallleistungspegel LW: 29 - 49 dB(A)
Schalldruckpegel 1 m Abstand: 21 - 41 dB(A)
Schalldruckpegel 3 m Abstand: 12 - 31 dB(A)
Max. Normschallpegeldifferenz Dn,e,w 54 dB
Leistungsaufnahme: 0,7 - 4 W
Spezifische Leistungsaufnahme: 0,15 W/m³/h (Gerätepaar)
Spannungsversorgung: 12 V DC SELV
Schutzklasse: III
Schutzart: IP 20

Kernbohrung: 162 mm
Gerätelänge: 165 mm
Mindesteinbaulänge: 200 mm

Fabrikat LUNOS
Typ e2kurz
Best.-Nr. 40003
Einheit: St
Produkt:
  Artikel:
    Artikelkurztext: e260kurz - 40150

#### 03.06 Zubehör

**03.06.0001 ego60-RF - 40117**
Dezentrales Lüftungsgerät mit Wärmerückgewinnung
Typ e260
Hocheffizientes dezentrales (raumweises) Lüftungsgerät mit regenerativem Wärmetauscher
Einbau in einen Rundkanal mit Ø 160 mm
Besteht aus einem polymerbasierten Drehwinkel-Wärmetauscher (pbD), EPP- Schaumgehäuse, Wärmedämmung, ISO Coarse >45% Filter und einem hocheffizienten ec-Motor
Wärmetauscher ist zu 100% recyclingfähig
Optional sind zusätzliche Schallschutz- sowie Windschutzmaßnahmen und Fein-/Pollenfilter erhältlich
Ansteuerung über 5/UNI-FT, 5SC-FT, 5/UNI-RF, 5/SC-RF, 5/GS, TAC, KNX-Control4 und smart home möglich

Mit allgemeiner bauaufsichtlicher Zulassung (abZ) nach DIBt Z-51.3-455
Entspricht den Anforderungen der EN13141-8 mit Stördruckempfindlichkeit bis Klasse S1
Entspricht EU-Verordnung 1254/2014 Energieeffizienzklasse A+

Wärmebereitstellungsgrade:
maximal: 97%
nach EU (EN 13141-8): 96% (20m³/h)
90% (40m³/h)
85% (60m³/h)
nach abZ DIBt: 89% (40m³/h)
91% (40m³/h)*
83% (60m³/h)
85% (60m³/h)*
*inkl. Wandeinbaugehäuse 9/MRD zur Isolierung des Rundkanals

Technische Daten:
Volumenstrom (Gerätepaar): 5 - 60 m³/h
Schallleistungspegel LW: 18 - 56 dB(A)
Schalldruckpegel 1 m Abstand: 10 - 48 dB(A)
Schalldruckpegel 3 m Abstand: 3 - 39 dB(A)
Max. Normschallpegeldifferenz Dn,e,w 67 dB
Leistungsaufnahme: 0,4 - 3,3 W
Spezifische Leistungsaufnahme: 0,11 W/m³/h (Gerätepaar)
Spannungsversorgung: 12 V DC SELV
Schutzklasse: III
Schutzart: IP 20

Kernbohrung: 162 mm
Mindesteinbaulänge: 280 mm

Fabrikat LUNOS
Typ e260
Best.-Nr. 41157
Einheit: St
Produkt:
  Artikel:
    Artikelkurztext: ego60-RF - 40117

**03.06.0002 ego - 40112**
Dezentrales Lüftungsgerät mit Wärmerückgewinnung
Typ e260kurz
Hocheffizientes dezentrales (raumweises) Lüftungsgerät mit regenerativem Wärmetauscher
Einbau in einen Rundkanal mit Ø 160 mm
Besteht aus einem polymerbasierten Drehwinkel-Wärmetauscher (pbD), EPP- Schaumgehäuse, Wärmedämmung, ISO Coarse >45% Filter und einem hocheffizienten ec-Motor
Wärmetauscher ist zu 100% recyclingfähig
Optional sind zusätzliche Schallschutz- sowie Windschutzmaßnahmen und Fein-/Pollenfilter erhältlich
Ansteuerung über 5/UNI-FT, 5SC-FT, 5/UNI-RF, 5/SC-RF, 5/GS, TAC, KNX-Control4 und smart home möglich

Mit allgemeiner bauaufsichtlicher Zulassung (abZ) nach DiBt Z-51.3-479
Entspricht den Anforderungen der EN13141-8 mit Stördruckempfindlichkeit bis Klasse S1
Entspricht EU-Verordnung 1254/2014 Energieeffizienzklasse A+

Wärmebereitstellungsgrade:
maximal: 95%
nach EU (EN 13141-8): 89%
nach (abZ) DIBt: 87%
89% mit Wandeinbaugehäuse 9/MRD zur Isolierung des Rundkanals

Technische Daten:
Volumenstrom: 5 - 60 m³/h
Schallleistungspegel LW: 29 - 49 dB(A)
Schalldruckpegel 1 m Abstand: 21 - 41 dB(A)
Schalldruckpegel 3 m Abstand: 12 - 31 dB(A)
Max. Normschallpegeldifferenz Dn,e,w 54 dB
Leistungsaufnahme: 0,7 - 4 W
Spezifische Leistungsaufnahme: 0,15 W/m³/h (Gerätepaar)
Spannungsversorgung: 12 V DC SELV
Schutzklasse: III
Schutzart: IP 20

Kernbohrung: 162 mm
Mindesteinbaulänge: 200 mm

Fabrikat LUNOS
Typ e260kurz
Best.-Nr. 40150
Einheit: St
Produkt:
  Artikel:
    Artikelkurztext: ego - 40112

**03.06.0003 ego-RF - 40116**
Dezentrales Lüftungsgerät mit Wärmerückgewinnung
Typ ego60-RF
Hocheffizientes dezentrales (raumweises) Lüftungsgerät mit Wärmerückgewinnung nach dem Prinzip des reversierenden Luftstroms (Regenerator) und der Möglichkeit einen Abluftvolumenstrom ohne Wärmerückgewinnung nach Bedarf zu erzeugen
Einbau in einen Rundkanal mit Ø 160 mm und integriertes 12V Netzteil zum direkten Anschluss an Netzspannung
Integrierte Steuerung mit Funkmodul und Feuchte-/Temperatursensor im Luftstrom zur Messung von Innen– und Außenklima für eine intelligente Feuchtesteuerung
Besteht aus einem polymerbasierten Drehwinkel-Wärmetauscher (pbD), EPP- Schaumgehäuse, Wärmedämmung, Design-Innenblende, zwei Filter ISO Coarse >45% und zwei hocheffiziente ec-Motoren
Wärmetauscher ist zu 100% recyclingfähig
Pollenfilter optional erhältlich
Ansteuerung per Funk über eine 5/UNI-RF oder 5/SC-RF oder autarker Sensorbetrieb ohne externe Steuerung möglich

Entspricht EU-Verordnung 1254/2014 Energieeffizienzklasse A+

Wärmebereitstellungsgrade:
maximal: 94%
nach EU (EN 13141-8): 91%

Technische Daten:
Volumenstrom: 5 - 28 (Abluft 53) m³/h
Schallleistungspegel LW: 29 - 57 (57) dB(A)
Schalldruckpegel 1 m Abstand: 21 - 49 (49) dB(A)
Schalldruckpegel 3 m Abstand: 11 - 39 (39) dB(A)
Max. Normschallpegeldifferenz Dn,e,w 46 dB
Leistungsaufnahme: 1 - 6 W
Spezifische Leistungsaufnahme: 0,11 - 0,2 W/m³/h
Spannungsversorgung: 100 - 240 V AC 50/60 Hz
Schutzklasse: IP 22

Kernbohrung: 162 mm
Mindesteinbaulänge: 300 mm
Design-Innenblende: 237 x 217 mm

Fabrikat LUNOS
Typ ego60-RF
Best.-Nr. 40117
Einheit: St
Produkt:
  Artikel:
    Artikelkurztext: ego-RF - 40116

**03.06.0004 5/GS - 40092**
Dezentrales Lüftungsgerät mit Wärmerückgewinnung
Typ ego
Hocheffizientes dezentrales (raumweises) Lüftungsgerät mit Wärmerückgewinnung nach dem Prinzip des reversierenden Luftstroms (Regenerator) und der Möglichkeit einen Abluftvolumenstrom ohne Wärmerückgewinnung nach Bedarf zu erzeugen
Einbau in einen Rundkanal mit Ø 160 mm
Besteht aus einem polymerbasierten Drehwinkel-Wärmetauscher (pbD), EPP- Schaumgehäuse, Wärmedämmung, Design-Innenblende, zwei Filter ISO Coarse >45% und zwei hocheffiziente ec-Motoren
Wärmetauscher ist zu 100% recyclingfähig
Pollenfilter optional erhältlich
Ansteuerung über 5/UNI-FT, 5SC-FT, 5/GS, TAC, KNX-Control4 und smart home möglich

Mit allgemeiner bauaufsichtlicher Zulassung (abZ) nach DiBt Z-51.3-381
Entspricht EU-Verordnung 1254/2014 Energieeffizienzklasse A

Wärmebereitstellungsgrade:
maximal: 92%
nach EU (EN 13141-8): 91%
nach abZ DIBT: 89%
91% mit Wandeinbaugehäuse 9/MRD zur Isolierung des Rundkanals

Technische Daten:
Volumenstrom: 5 - 20 (Abluft 45) m³/h
Schallleistungspegel LW: 28 - 51 (53) dB(A)
Schalldruckpegel 1 m Abstand: 20 - 43 (45) dB(A)
Schalldruckpegel 3 m Abstand: 10 - 30 (32) dB(A)
Max. Normschallpegeldifferenz Dn,e,w 46 dB
Leistungsaufnahme: 1 - 4,9 W
Spezifische Leistungsaufnahme: 0,11 - 0,2 W/m³/h
Spannungsversorgung: 12 V DC SELV
Schutzklasse: IP 20

Kernbohrung: 162 mm
Mindesteinbaulänge: 300 mm
Design-Innenblende: 237 x 217 mm

Fabrikat LUNOS
Typ ego
Best.-Nr. 40112
Einheit: St
Produkt:
  Artikel:
    Artikelkurztext: 5/GS - 40092

**03.06.0005 1/HSL - 44053**
Dezentrales Lüftungsgerät mit Wärmerückgewinnung
Typ ego-RF
Hocheffizientes dezentrales (raumweises) Lüftungsgerät mit Wärmerückgewinnung nach dem Prinzip des reversierenden Luftstroms (Regenerator) und der Möglichkeit einen Abluftvolumenstrom ohne Wärmerückgewinnung nach Bedarf zu erzeugen
Einbau in einen Rundkanal mit Ø 160 mm und integriertes 12V Netzteil zum direkten Anschluss an Netzspannung
Integrierte Steuerung mit Funkmodul und Feuchte-/Temperatursensor im Luftstrom zur Messung von Innen– und Außenklima für eine intelligente Feuchtesteuerung
Besteht aus einem polymerbasierten Drehwinkel-Wärmetauscher (pbD), EPP- Schaumgehäuse, Wärmedämmung, Design-Innenblende, zwei Filter ISO Coarse >45% und zwei hocheffiziente ec-Motoren
Wärmetauscher ist zu 100% recyclingfähig
Pollenfilter optional erhältlich
Ansteuerung per Funk über eine 5/UNI-RF oder 5/SC-RF oder autarker Sensorbetrieb ohne externe Steuerung möglich

Mit allgemeiner bauaufsichtlicher Zulassung (abZ) nach DiBt Z-51.3-381
Entspricht EU-Verordnung 1254/2014 Energieeffizienzklasse A

Wärmebereitstellungsgrade:
maximal: 92%
nach EU (EN 13141-8): 91%

Technische Daten:
Volumenstrom: 5 - 20 (Abluft 45) m³/h
Schallleistungspegel LW: 28 - 51 (53) dB(A)
Schalldruckpegel 1 m Abstand: 20 - 43 (45) dB(A)
Schalldruckpegel 3 m Abstand: 10 - 30 (32) dB(A)
Max. Normschallpegeldifferenz Dn,e,w 46 dB
Leistungsaufnahme: 2 – 6 W
Spezifische Leistungsaufnahme: 0,11 - 0,2 W/m³/h
Spannungsversorgung: 100 - 240 V AC 50/60 Hz
Schutzklasse: IP 22

Kernbohrung: 162 mm
Mindesteinbaulänge: 300 mm
Design-Innenblende: 237 x 217 mm

Fabrikat LUNOS
Typ ego-RF
Best.-Nr. 40116
Einheit: St
Produkt:
  Artikel:
    Artikelkurztext: 1/HSL - 44053

### 04 Silvento-Serie-Konfiguration

#### 04.01 Ventilatoreinsatz und Klemmlüfter Silvento ec

**04.01.0001 ILD - 41188**
Gestensteuerung
Typ 5/GS
Bedienung von bis zu zwei 5/UNI-FT (Universalsteuerung), Nexxt und Silvento-ec sowie Anschluss von Serien e2 und ego, RA 15-60 über die 5/UNI-FT (nicht im Lieferumfang enthalten)
Steuereinheit für die Geräte Serien e2 und ego, Nexxt sowie des Ablüfters RA 15-60 inklusive Bedienteil
Ausgestattet mit Feuchte- und Temperatursensor
Einbau in eine tiefe Schalterdose (66 mm tief)

Technische Daten:
Betriebsspannung: 12 V DC SELV
Funktionsspannungsbereich: 0-10 V
Betriebsschaltstrom: max. 5 A
Leistungsaufnahme: 0,24 W, max. 1,5 W
Anschlussleistung: max. 60 W

Maße (B x H x T)
des Bedienelements: 110 x 110 x 25 mm
der Steuerung: 42 x 42 x 15,7 mm

Fabrikat LUNOS
Typ 5/GS
Best.-Nr. 40092
Einheit: St
Produkt:
  Artikel:
    Artikelkurztext: ILD - 41188

**04.01.0002 KL - 41212**
Außenhaube
Typ 1/HSL
Außenhaube mit Schalldämmung zur Aufputzmontage
Anwendung mit Lüftertypen der Serie e2, ALD, ALD-S, ALD-SV, AB 30/60, RA 15-60
Installation erfolgt mittels Schrauben und Dübeln des Rahmens auf die Außenwand
Mindestbestellmenge: 100 Stück

Technische Daten:
Farbe: nach Kundenwunsch (Angabe des RAL Farbton)
Material: Aluminium

Maße (H x B x T): 235 x 205 x 72 mm

Fabrikat: LUNOS
Typ: 1/HSL
Best.-Nr.: 44053
Einheit: St
Produkt:
  Artikel:
    Artikelkurztext: KL - 41212

#### 04.02 Steuerungsplatinen Silvento ec

**04.02.0001 KNX Control4-IW - 39977**
Innenwand-Luftdurchlass
Typ ILD
Aktives raumweises Überströmelement (Innenraum-Luftdurchlass) zur Luftversorgung von innenliegenden (Wohn-) Räumen (kaskadiertes Lüften)
Einbau in einen Rundkanal mit Ø 160 mm
Es können synchronisierte Förderrichtungen und Volumenströme hergestellt oder unabhängig steuerbare (ILD-) Systeme gebildet werden
Weitestgehende akustische Trennung der Räume durch Schallabsorber und beidseitige Innenblenden
Ansteuerung über 5/UNI-FT, 5/SC-FT, 5/UNI-RF, 5/SC-RF, 5/GS, TAC, KNX-Control4 und smart home möglich

Technische Daten:
Volumenstrom: 26 - 40 m³/h
Schallleistungspegel LW: 33 - 38 dB(A)
Schalldruckpegel 1 m Abstand: 25 - 30 dB(A)
Schalldruckpegel 3 m Abstand: 18 - 23 dB(A)
Leistungsaufnahme: 0,7 - 4 W
Spezifische Leistungsaufnahme: 0,03 W/m³/h
Spannungsversorgung: 12 V DC SELV
Schutzklasse: III
Schutzart: IP 22

Kernbohrung: 162 mm
Mindesteinbaulänge: 100 mm

Fabrikat LUNOS
Typ ILD
Best.-Nr. 41188
Einheit: St
Produkt:
  Artikel:
    Artikelkurztext: KNX Control4-IW - 39977

**04.02.0002 KNX Control4-REG - 55840**
Klemmlüfter für Vorwandinstallation und Sanitärzellen
Typ KL
Unterputzlüfter für den Einbau in z.B. Sanitärzellen oder in Leichtbau-Plattenverkleidungen mit leichter Montage durch einfache Klemmbefestigung
Benötigt einen Wand- oder Deckenausschnitt von 210 x 230 mm
Bestehend aus einem Lüfter mit leistungsstarkem und energiesparendem ec-Motor in einem Kunststoffgehäuse mit einer von vorne zu betätigenden Klemmbefestigung,
einem seitlichem Abluftstutzen DN 80 und
leckluftdichter Rückschlagklappe
Mit schraubbarem Netzanschluss, leicht wechselbarem und auswaschbarem Filter und einer Dekorblende inkl. optischer Filterwechselanzeige mittels LED-Indikator
Funktionsfähigkeit wird mit zusätzlicher Steuerungsplatine erreicht - die Beschreibung der Funktionalität bzw. Lüfterfunktionen ist im LV-Text der Steuerungsplatine enthalten

Entspricht den Vorgaben der EU-Verordnung Nr. 1253/2014 sowie den Vorgaben der EnEV
Allgemeine bauaufsichtliche Zulassung: Z-51.1-215

Technische Daten:
Grundlüftung: 0-100 m³/h (einstellbar)
Bedarfslüftung: 0-100 m³/h (einstellbar)
Schallleistungspegel: 18-54 dB(A)
Verfügbare Druckdifferenz: 400 Pa
Leistungsaufnahme: 1,8 - 6,2 W
Spannungsversorgung: 230 V AC 50Hz
SEL/SPI (nach (EU) 1254: besser 0,15 W/m³/h
Schutzart: IP X5, Einsatz im Bereich 1 und 2 gem. VDE 0100-701 von Nassräumen zulässig
Schutzklasse: II

Maße (H x B x T): 260 x 260 x 25,5 mm (Blende)
Wandeinbautiefe: 120 mm

Fabrikat LUNOS
Typ KL
Best.-Nr. 41212
Einheit: St
Produkt:
  Artikel:
    Artikelkurztext: KNX Control4-REG - 55840

**04.02.0003 LUNOMAT - 40149**
KNX-Komponente für die dezentrale Wohnraumlüftung
Typ KNX Control4-IW
Ansteuerung der Lüftertypen Serie e2, LUNOMAT und Nexxt sowie die Ablüfter ego, RA 15-60 und Silvento-ec über den KNX-Bus
Inbetriebnahme des Moduls KNX-Control4 erfolgt über die ETS (EIB Tool Software) in Verbindung mit dem zugehörigen Applikationsprogramm
Auslieferung erfolgt im umprogrammierten Zustand
Sämtliche Funktionen werden über die ETS parametriert und programmiert

Technische Daten:
Einbau: Montage in UP- Dose 60/68 mm
Leistungsaufnahme: 120 mW (bei 24 V DC)
KNX Last: 10 mA
Schutzart: IP20

Maße (B x H x T): 50 x 50 x 20 mm
(58 mm Diagonale)

Fabrikat LUNOS
Typ KNX Control4-IW
Best.-Nr. 39977
Einheit: St
Produkt:
  Artikel:
    Artikelkurztext: LUNOMAT - 40149

**04.02.0004 LUNOtherm-G - 41100**
KNX-Komponente für die dezentrale Wohnraumlüftung
Typ KNX Control4-REG
Ansteuerung der Lüftertypen Serie e2, LUNOMAT und Nexxt sowie die Ablüfter ego, RA 15-60 und Silvento-ec über den KNX-Bus
Inbetriebnahme des Moduls KNX-Control4 erfolgt über die ETS (EIB Tool Software) in Verbindung mit dem zugehörigen Applikationsprogramm
Auslieferung erfolgt im umprogrammierten Zustand
Sämtliche Funktionen werden über die ETS parametriert und programmiert

Technische Daten:
Einbau: Hutschienenmontage
Leistungsaufnahme: 120 mW (bei 24 V DC)
KNX Last: 10 mA
Schutzart: IP20

Abmessungen REG-Gehäuse 4TE (72mm)

Fabrikat LUNOS
Typ KNX Control4-REG
Best.-Nr. 55840
Einheit: St
Produkt:
  Artikel:
    Artikelkurztext: LUNOtherm-G - 41100

**04.02.0005 LUNOtherm-S - 41154**
Zentrales Lüftungsgerät mit Wärmerückgewinnung
Typ LUNOMAT
Zentralgerät LUNOMAT für die Montage in Zwischenwände und abgehängte Decken
Abgänge 4 x DN 125 mm
Hocheffizienter Enthalpie-Wärmetauscher
Druckbeständige und hocheffiziente ec-Radial-Motoren für hohe Volumenströme
Austauschbare Filter der Klassen ISO ePM1 ≥ 55% (inklusive) und ISO ePM1 ≥ 80% verfügbar
Bedienbarkeit mit allen Steuerungen von LUNOS (5/UNI-FT,5/UNI-RF,5/SC-FT,5/SC-RF)
Entspricht EU-Verordnung Nr. 1254/2014 Energieeffizienzklasse A
Vorheizregister und Luftverteilsystem müssen bauseits gestellt werden

Wärmebereitstellungsgrade:
Max. Wärmebereitstellungsgrad: 95 %
Max. Wärmebereitstellungsgrad 92 % (75 m³/h),
nach EN 13141-7: 87% (100 m³/h),
85% (125 m³/h)
Max. Wärmebereitstellungsgrad
nach PHI: 83%

Technische Daten:
Volumenstrom pro Gerät: max. 125 m³/h (stufenlos)
Gehäuseschall: 45 dB(A)
Max. Leistungsaufnahme: 52 W
Spezifische Leistungsaufnahme
(SPI) bei 50 Pa: 0,3 W/m³/h
Spannungsversorgung: 100-240 V / 50/60 Hz
Externe u. interne Leckage: Klasse A1
Schutzklasse:
Schutzart: IP 22

Maße (H x B x T): 805 x 555 x 190 mm
Gewicht: 24 kg

Fabrikat LUNOS
Typ LUNOMAT
Best.-Nr. 40149
Einheit: St
Produkt:
  Artikel:
    Artikelkurztext: LUNOtherm-S - 41154

**04.02.0006 LUNOtherm-S+ - 41154 + 41168**
Fassadenelement für Wandabschluss
Typ LUNOtherm-G
Abschlusselement zur Integration an den Rundkanal in das jeweilige WDVS der Klasse A1 oder A2 nach DIN EN 13501-1 der Dämmstärke 60 mm
Das LUNOtherm-G ist über- oder unterdämmbar
Nur in Kombination mit Rundkanal 9/R 160 für ALD, ALD-S, ALD-SV, Serie e2, AB 30/60 oder RA 15-60 geeignet
Positionierung der Strömungsöffnung in der Laibung
Auf unterschiedliche Maße in der Länge kürzbar
Insekten- und Vogelschutzgitter separat erhältlich

Allgemeiner bauaufsichtlicher Zulassung: Z.56.212-3628

Technische Daten:
Material: EPP
Wärmeleitfähigkeit (λ): 0,03 W/mK

Maße (B x H x T) des
Fassadenelement: 580 x 350 x 60 mm
Anschlussdurchmesser
für Rundkanal (ø): 160 mm

Fabrikat LUNOS
Typ G
Best.-Nr. 41100
Einheit: St
Produkt:
  Artikel:
    Artikelkurztext: LUNOtherm-S+ - 41154 + 41168

**04.02.0007 Montagekleber**
Fassadenelement für Wandabschluss
Typ LUNOtherm-S
Abschlusselement zur Integration an den Rundkanal in das jeweilige WDVS der Klasse A1 oder A2 nach DIN EN 13501-1 der Dämmstärke 60 mm
Das LUNOtherm-S ist über- oder unterdämmbar
Nur in Kombination mit Rundkanal 9/R 160 für ALD, ALD-S, ALD-SV, Serie e2, AB 30/60 oder RA 15-60 geeignet
Positionierung der Strömungsöffnung in der Laibung
Auf unterschiedliche Maße in Höhe und Breite kürzbar
Insekten- und Vogelschutzgitter separat erhältlich

Allgemeiner bauaufsichtlicher Zulassung: Z.56.212-3628

Technische Daten:
Material: EPP
Wärmeleitfähigkeit (λ): 0,03 W/mK

Maße (B x H x T) des
Fassadenelement: 930 x 700 x 60 mm
Kürzbar bis: 630 x 400 mm
Anschlussdurchmesser
für Rundkanal (ø): 160 mm

Fabrikat LUNOS
Typ S
Best.-Nr. 41154
Einheit: St
Produkt:
  Artikel:
    Artikelkurztext: Montagekleber

#### 04.03 Silvento ec Gehäuse für Ventilatoreinsatz Typ V

##### 04.03.01 Silvento Aufputzgehäuse

**04.03.01.0001 5/NT 18 - 39973**
Fassadenelement für Wandabschluss mit integriertem Schallabsorber für erhöhten Schallschutz
Typ LUNOtherm-S+
Abschlusselement zur Integration an den Rundkanal in das jeweilige WDVS der Klasse A1 oder A2 nach DIN EN 13501-1 der Dämmstärke 60 mm mit zusätzlich integriertem Schallabsorber (Einbau des Schalldämpfers modifiziert das LUNOtherm-S zum LUNOtherm-S+)
Das LUNOtherm-S+ ist über- oder unterdämmbar
Positionierung der Strömungsöffnung in der Laibung
Nur in Kombination mit Rundkanal 9/R 160 für ALD, ALD-S, ALD-SV, e2-Serie, AB 30/60 oder RA 15-60 geeignet
Auf unterschiedliche Maße in Höhe und Breite kürzbar
Insekten- und Vogelschutzgitter separat erhältlich

Allgemeiner bauaufsichtlicher Zulassung: Z.56.212-3628

Technische Daten:
Material: EPP
Wärmeleitfähigkeit (λ): 0,03 W/mK

Maße (B x H x T):
Fassadenelement: 930 x 700 x 60 mm
Kürzbar bis: 630 x 400 mm
Anschlussdurchmesser
für Rundkanal (ø): 160 mm

Fabrikat LUNOS
Typ S + 9/SD-LS
Best.-Nr. 41154 + 41168
Einheit: St
Produkt:
  Artikel:
    Artikelkurztext: 5/NT 18 - 39973

**04.03.01.0002 5/NT 60 - 39974**
Montagekleber
Montagekleber für die Verklebung und Abdichtung des Rundkanals für die Einschübe der 160er Serie sowie der Wanddurchführung für den Silvento-ec
Dient der luft- und winddichten Verklebung und Abdichtung des Rundkanals
Verbindet das PP- Rundkanal dauerhaft dicht mit allen am Bau anzutreffenden Untergründen, wie Putz, Mauerwerk oder auch Holz
Lösemittelfrei

Technische Daten:
Dichte: 1,40 g/cm³
Schrumpfung: ca. 10 Vol.-%
Aushärtezeit: min. 24 h
Funktionsfestigkeit: sofort
Verarbeitungstemperatur: ab +5° C
Lieferform: Kartusche mit 310 ml für ca. 15 Rundkanäle

Fabrikat: LUNOS
Typ: Montagekleber
Best.-Nr.: 38733
Einheit: St
Produkt:
  Artikel:
    Artikelkurztext: 5/NT 60 - 39974

##### 04.03.02 Silvento Unterputzgehäuse

**04.03.02.0001 5/NT 100 - 40096**
Netzteil 18 W für 5/UNI-FT, 5/UNI-RF, 5/SC-FT, 5/SC-RF und 5/GS
Typ 5/NT 18
Netzteil für die Steuerungen 5/UNI-FT, 5/UNI-RF, 5/SC-FT, 5/SC-RF und 5/GS
Anschluss von max. 3 x ego, 6 x Serie e2 (3 Paare) oder 1 x RA 15-60 an das Netzteil möglich
Einbau in eine tiefe Schalterdose (66 mm tief)

Technische Daten:
Eingangsspannung: 230 V AC
Ausgangsspannung: 12 V DC SELV
Betriebsschaltstrom: max. 1,5 A
Anschlussleistung: max. 24 W

Maße (B x H x T): 47 x 49 x 25 mm

Fabrikat LUNOS
Typ 5/NT 18
Best.-Nr. 39973
Einheit: St
Produkt:
  Artikel:
    Artikelkurztext: 5/NT 100 - 40096

**04.03.02.0002 NXT-2 - 40286**
Netzteil 60 W für 5/UNI-FT, 5/UNI-RF, 5/SC-FT, 5/SC-RF und 5/GS
Typ 5/NT 60
Netzteil für die Steuerungen 5/UNI-FT, 5/UNI-RF, 5/SC-FT, 5/SC-RF und 5/GS
Anschluss von max. 5 x ego, 10 x Serie e2 (5 Paare) oder 2 x RA 15-60 an das Netzteil möglich

Technische Daten:
Eingangsspannung: 230 V AC
Ausgangsspannung: 12 V DC SELV
Betriebsschaltstrom: max. 5 A
Anschlussleistung: max. 60 W

Montage auf der Hutschiene (Breite: 2TE)

Fabrikat LUNOS
Typ 5/NT 60
Best.-Nr. 39974
Einheit: St
Produkt:
  Artikel:
    Artikelkurztext: NXT-2 - 40286

**04.03.02.0003 RA 15-60 - 39996**
Netzteil 100 W für 5/UNI-FT, 5/UNI-RF, 5/SC-FT, 5/SC-RF und 5/GS
Typ 5/NT 100
Netzteil für die Steuerungen 5/UNI-FT, 5/UNI-RF, 5/SC-FT, 5/SC-RF und 5/GS
Netzteil für min. zwei Steuerungen
Anschluss von max. 10 x ego, 20 x Serie e2 (10 Paare) oder 3 x RA 15-60 an das Netzteil möglich

Technische Daten:
Eingangsspannung: 230 V AC
Ausgangsspannung: 12 V DC SELV
Betriebsschaltstrom: max. 7,5 A
Anschlussleistung: max. 100 W

Montage auf der Hutschiene (Breite: 4TE)

Fabrikat LUNOS
Typ 5/NT 100
Best.-Nr. 40096
Einheit: St
Produkt:
  Artikel:
    Artikelkurztext: RA 15-60 - 39996

##### 04.03.03 Silvento Unterputzgehäuse für die Außenwand

**04.03.03.0001 RC-EO - 41141**
Dezentrales Lüftungsgerät mit Wärmerückgewinnung
Typ NXT-2
Hocheffizientes Lüftungsgerät mit Wärmerückgewinnung inkl. Enthalpiewärmetauscher mit Feuchterückgewinnung für die Raumluft
Wanddurchführung im Rundkanal mit Ø 160 mm
4x Feuchte-Temperatursensoren zur Erfassung der Innen- und Außenbedingungen
EPP-Einbaugehäuse mit Wärmedämmung, zwei ePM1 55% sowie zwei radiale ec-Motoren
Auf- und Unterputzeinbau möglich
Ansteuerung über 5/UNI-FT, 5/SC-FT, 5/UNI-RF, 5/SC-RF, 5/GS, TAC, KNX-Control4 und smart home möglich
Kompatibel mit Blende 9/NXT-IB und NXT-IBF

Entspricht EU-Verordnung Nr. 1254/2014 Energieeffizienzklasse A

Wärmebereitstellungsgrade:
maximal: 96%
nach EU (EN 13141-7): 96% (25 m³/h)
89% (50 m³/h)
84% (75 m³/h)

Technische Daten:
Volumenstrom pro Gerät: 15-100 m³/h (stufenlos)
Schallleistungspegel LW: 20 – 57 dB(A)
Schalldruckpegel 1 m Abstand: 12 – 49 dB(A)
Schalldruckpegel 3 m Abstand: 2 – 39 dB(A)
Max. Normschallpegeldifferenz Dn,e,w 49 dB
Leistungsaufnahme: 46,5 W
Spezifische Leistungsaufnahme: 0,15 W/m³/h
Spannungsversorgung: 230 V / 50 Hz
Schutzart: IP22

Kernbohrung: 162 mm

Maße (H x B x T):
Maße Gerät: 480 x 480 x 170 mm
Maße Innenblende: 510 x 510 x 35 mm
Maße Außenhaube: 235 x 205 x 72 mm

Mindesteinbaulänge (Unterputz): 280 mm
Mindesteinbaulänge (Aufputz): 110 mm

Fabrikat LUNOS
Typ NXT-2
Best.-Nr. 40286
Einheit: St
Produkt:
  Artikel:
    Artikelkurztext: RC-EO - 41141

**04.03.03.0002 SCO2-TAC - 40000**
Radial-Abluftventilator
Typ RA 15-60
Hocheffizienter Radiallüfter mit ec-Motor für den horizontalen Einbau in eine Außenwand
Einbau in einen Rundkanal mit Ø 160 mm
Besteht aus einem hocheffizienten ec-Motor, Dämmringen, akustisch optimierte Schallabsorber und einem waschbaren ISO Coarse >45% Filter
Rückschlagklappe 9/WDS ABL optional erhältlich
Ansteuerung über 5/UNI-FT, 5SC-FT, 5/UNI-RF, 5/SC-RF, 5/GS, TAC, KNX-Control4 und smart home möglich

Technische Daten:
Volumenstrom: 15 – 60 m³/h
Schallleistungspegel LW: 24 – 45 dB(A)
Schalldruckpegel 1 m Abstand: 16 – 37 dB(A)
Schalldruckpegel 3 m Abstand: 6 – 27 dB(A)
Leistungsaufnahme: 0,6 – 7,2 W
Spezifische Leistungsaufnahme: 0,04 – 0,12 W/m3h
Spannungsversorgung: 12 V DC SELV
Schutzklasse: IP 20

Kernbohrung für Rundkanal: 162 mm
Mindesteinbaulänge: 180 mm

Fabrikat LUNOS
Typ RA 15-60
Best.-Nr. 39996
Einheit: St
Produkt:
  Artikel:
    Artikelkurztext: SCO2-TAC - 40000

**04.03.03.0003 SFT-EO - 40090**
Fernbedienung für LUNOMAT, Nexxt, Serien e2 und ego, RA 15-60 und Silvento-ec
Typ RC-EO
Fernbedienung für Lüftertypen mit bidirektionaler Funktechnologie zur Regelung der Lüftungsstufen
Unterputzmodul UPM-EO, UNI-EO oder FM-EO notwendig

Technische Daten:
Funkfrequenz: 868MHz
Batterielos, Spannungsversorgung durch energy-harvesting (Tastendruck)

Maße (B x H x T): 60 x 60 x 25 mm

Fabrikat LUNOS
Typ RC-EO
Best.-Nr. 41141
Einheit: St
Produkt:
  Artikel:
    Artikelkurztext: SFT-EO - 40090

##### 04.03.04 Silvento Unterputzgehäuse für Zweiraumlüftung

**04.03.04.0001 UNI-EO - 40091**
Kohlenstoffdioxid-Sensor für die Komfortsteuerung Touch Air Comfort (TAC)
Typ SCO2-TAC
Optional für die TAC erhältlich
Einstellung von individuellen CO2-Grenzwerten für die TAC möglich – Regelbereich liegt zwischen 800 und 1500 ppm
Messprinzip mittels nicht-dispersiver Infrarot Technologie (NDIR)
Geringer Stromverbrauch

Technische Daten
Messintervall: 60 Sek.
Versorgungsspannung über die Steuerung

Maße (H x L): 45 x 22 mm

Fabrikat LUNOS
Typ SCO2- TAC
Best.-Nr. 40000
Einheit: St
Produkt:
  Artikel:
    Artikelkurztext: UNI-EO - 40091

**04.03.04.0002 FM-EO - 40083**
Externer Feuchte-Temperatur-Funksensor
Typ SFT-EO
Externer Feuchte-Temperatursensor mit Solar-Stromversorgung zur Kopplung an ein Funkmodul (UNI-EO oder FM-EO) mit bidirektionaler Funktechnologie
Verwendbar für Lüftertypen Serien e2 und ego, RA 15-60 und LUNOMAT in Kombination mit UNI-EO und 5/UNI-FT, 5/UNI-RF oder 5/SC-FT, 5/SC-RF
Verwendbar für Lüftertypen Silvento-ec und Nexxt in Kombination mit FM-EO

Fabrikat LUNOS
Typ SFT-EO
Best.-Nr. 40090
Einheit: St
Produkt:
  Artikel:
    Artikelkurztext: FM-EO - 40083

**04.03.04.0003 5/ZI - 40287**
Funkmodul für Universalsteuerung
Typ UNI-EO
Funkmodul für die 5/UNI-FT, 5/UNI-RF und 5/SC-FT, 5/SC-RF mit bidirektionaler Funktechnologie für die Einbindung von Funksensoren oder Funkschaltern sowie von smart home-Systemen (z.B. homee)

Verwendbar für Lüftertypen Serien e2 und ego, RA 15-60 und LUNOMAT

Fabrikat LUNOS
Typ UNI-EO
Best.-Nr. 40091
Einheit: St
Produkt:
  Artikel:
    Artikelkurztext: 5/ZI - 40287

**04.03.04.0004 5/FK - 40288**
Funkmodul für Silvento-ec und Nexxt
Typ FM-EO
Funkmodul für 230 V-Geräte mit bidirektionaler Funktechnologie für die Einbindung von Funksensoren oder Funkschaltern sowie von smart home-Systemen (z.B. homee)
Verwendbar für Lüftertypen Silvento-ec und Nexxt

Fabrikat LUNOS
Typ FM-EO
Best.-Nr. 40083
Einheit: St
Produkt:
  Artikel:
    Artikelkurztext: 5/FK - 40288

#### 04.04 Abluft Zubehör und Schalter

**04.04.0001 5/VOC - 40289**
Steuerungsplatine für Silvento-ec
Typ 5/ZI
Steuerungsplatine zum Einsatz in Silvento-ec Ventilatoreinsatz V und Klemmlüfter KL
Basisplatine mit wählbarer und frei einstellbarer Stufenschaltung für Grund- und Bedarfslüftung, Zeitnachlauf und Intervallschaltung

Auslesbare Datenloggingfunktion für Motorlauf, Filterwechsel, Netzanschlussdauer und Fehlerspeicher
Vermieterschutzfunktion (Manipulationsschutz der Platine) aktivierbar
Volumenstromkalibrierung für feinste Einstellung der Luftvolumenströme
Optional Bewegungsmelder oder Funkmodule z.B. für die Verwendung schnurloser Sensoren, Schalter oder Lichtkopplung anschließbar
Service- und Wartungskit (SW-Kit oder 5/WM) erhältlich

Technische Daten:
Volumenströme 0/15/20/30/40/45/50/60/100 m³/h
(konfigurierbar für Grund- und Bedarfslüftung)

Fabrikat LUNOS
Typ 5/ZI
Best.-Nr. 40287
Einheit: St
Produkt:
  Artikel:
    Artikelkurztext: 5/VOC - 40289

**04.04.0002 5/KE - 40290**
Steuerungsplatine für Silvento-ec
Typ 5/FK
Steuerungsplatine zum Einsatz in Silvento-ec Ventilatoreinsatz V und Klemmlüfter KL
Komfortplatine mit wählbarer und frei einstellbarer Stufenschaltung für Grund- und Bedarfslüftung, Zeitnachlauf und Intervallschaltung sowie intelligenter Feuchte- und Temperaturregelung zur optimalen Raumentfeuchtung und einstellbarem Regelbereich der Luftfeuchtigkeit

Auslesbare Datenloggingfunktion für Motorlauf, Filterwechsel, Netzanschlussdauer und Fehlerspeicher
Vermieterschutzfunktion (Manipulationsschutz der Platine) aktivierbar
Volumenstromkalibrierung für feinste Einstellung der Luftvolumenströme
Optional Bewegungsmelder oder Funkmodule z.B. für die Verwendung schnurloser Sensoren, Schalter oder Lichtkopplung anschließbar
Service- und Wartungskit (SW-Kit oder 5/WM) erhältlich

Technische Daten:
Volumenströme 0/15/20/30/40/45/50/60/100 m³/h
(konfigurierbar für Grund- und Bedarfslüftung sowie den Feuchte- Regelbereich)
Regelbereich 45 - 75 % rel. Luftfeuchtigkeit (einstellbar)

Fabrikat LUNOS
Typ 5/FK
Best.-Nr. 40288
Einheit: St
Produkt:
  Artikel:
    Artikelkurztext: 5/KE - 40290

**04.04.0003 SW-Kit - 40183**
Steuerungsplatine für Silvento-ec
Typ 5/VOC
Steuerungsplatine zum Einsatz in Silvento-ec Ventilatoreinsatz und Klemmlüfter KL
Platine VOC inkl. VOC-Sensor für die Lüftung auf Basis der Raumluftkonzentration von chemisch-organischen Substanzen (z.B. Gerüche, Chemikalien, Lösemittel und CO2-Äquivalenzberechnung) mit wählbarer und frei einstellbarer Stufenschaltung für Grund- und Bedarfslüftung sowie intelligenter Feuchte- und Temperaturregelung zur optimalen Raumentfeuchtung und einstellbarem Regelbereich der Luftfeuchtigkeit

Auslesbare Datenloggingfunktion für Motorlauf, Filterwechsel, Netzanschlussdauer und Fehlerspeicher
Vermieterschutzfunktion (Manipulationsschutz der Platine) aktivierbar
Volumenstromkalibrierung für feinste Einstellung der Luftvolumenströme
Optional Bewegungsmelder oder Funkmodule z.B. für die Verwendung schnurloser Sensoren, Schalter oder Lichtkopplung anschließbar
Service- und Wartungskit (SW-Kit oder 5/WM) erhältlich

Technische Daten:
Volumenströme 0/15/20/30/40/45/50/60/100 m³/h
(konfigurierbar für Grund- und Bedarfslüftung sowie den Sensor- Regelbereich)
Regelbereiche:
45 - 75 % rel. Luftfeuchtigkeit (einstellbar)
1500 - 3000 ppm CO2 (einstellbar)
0 - 60000 ppb VOC (einstellbar)

Fabrikat LUNOS
Typ 5/VOC
Best.-Nr. 40289
Einheit: St
Produkt:
  Artikel:
    Artikelkurztext: SW-Kit - 40183

**04.04.0004 Touch Air Comfort (TAC) - 39946**
Steuerungsplatine für Silvento-ec
Typ 5/KE
Steuerungsplatine zum Einsatz in Silvento-ec Ventilatoreinsatz V und Klemmlüfter KL
Spezielle Platine für die Kellerlüftung mit wählbarer und frei einstellbarer Stufenschaltung für Grund- und Bedarfslüftung, Konfiguration der Zeitfunktion und Vorgabe der Regeltemperaturen. Bei den Regeltemperaturen wird die mittlere Raumtemperatur und die kälteste Stelle gewählt

Auslesbare Datenloggingfunktion für Motorlauf, Filterwechsel, Netzanschlussdauer und Fehlerspeicher
Vermieterschutzfunktion (Manipulationsschutz der Platine) aktivierbar
Volumenstromkalibrierung für feinste Einstellung der Luftvolumenströme
Optional Bewegungsmelder oder Funkmodule z.B. für die Verwendung schnurloser Sensoren, Schalter oder Lichtkopplung anschließbar
Service- und Wartungskit (SW-Kit) erhältlich

Technische Daten:
Volumenströme 0/15/30/45/60 m³/h
(konfigurierbar für Grund- und Bedarfslüftung sowie den Feuchte- Regelbereich)
Regeltemperaturen, kälteste Stelle und 45 - 75 % rel. Luftfeuchtigkeit (einstellbar)

Fabrikat LUNOS
Typ 5/KE
Best.-Nr. 40290
Einheit: St
Produkt:
  Artikel:
    Artikelkurztext: Touch Air Comfort (TAC) - 39946

**04.04.0005 V - 41210**
Service- und Wartungskit für Silvento-ec, Nexxt, TAC und Gestensteuerung
Typ SW-Kit
Service- und Wartungskit inkl. Programmierkabel mit USB-Anschluss zur erweiterten Konfiguration und Diagnose mit beiliegender Software

Verwendbar für Lüftertypen Silvento-ec, Nexxt, TAC und Gestensteuerung

Fabrikat LUNOS
Typ SW-Kit
Best.-Nr. 40183
Einheit: St
Produkt:
  Artikel:
    Artikelkurztext: V - 41210

**04.04.0006 5/ZII - 39857**
Komfortsteuerung für Serien e2 und ego, RA 15-60, Silvento-ec, Nexxt und LUNOMAT
Typ Touch Air Comfort (TAC)
Komfortsteuerung, inklusive tiefer Elektronikdose für den waagerechten Einbau in Hohlwandkonstruktionen und Massivwänden
Direkter Betrieb von bis zu vier Lüftern der Serie e2 oder zwei ego oder einem RA 15-60
Weitere Geräte sind über zusätzlich angebundene 5/UNI-FT steuerbar (separates Netzteil notwendig)
Drei Schalteingänge für zusätzliche Koppelung mit Bedienschaltern
Anzeige aller Eingaben erfolgt über das stromsparende E-Ink-Display
Integrierter Feuchte- und Temperatursensor mit Grenzwertsteuerung aller jeweils verfügbaren Lüfterstufen
Optionaler CO2-Sensor (SCO2-TAC) zur kombinierten oder alleinigen Grenzwertsteuerung in Kombination mit dem Feuchte- und Temperatursensor
Grenzwerteinstellungen manuell oder automatisch konfigurierbar
Konfiguration des Bedienteils per LUNOS-Planungscode oder manuell per intuitive Menüführung
Einschränkung der Bedienbarkeit durch sog. Vermieterschutz (z.B. Deaktivierung bestimmter Funktionen zum Bauten- und Feuchtigkeitsschutz)
Tägliche Komfortzeitpläne zur Erstellung individueller Lüftungssteuerungen in Zeitabhängigkeiten
Schnellzugriffe auf alle Grundfunktionen der Lüftertypen (Abwesenheitsmodus, Partymodus, Nachtmodus, Querlüften, Sommerlüften) per Touch-Bedienfeld
Anzeige von bestimmten Ereignissen, wie Filterwechseln oder Fehlermeldungen
USB-Schnittstelle für Export aufgezeichneter Lüftungsdaten, Software-Updates und Sprachänderungen
Empfohlene Einbauhöhe: 1,4 - 1,6 m

Technische Daten:
Gerätespannung: 12 V DC SELV
Versorgungsspannung: 100-240 V AC 50-60Hz
Schutzart: IP20

Maße (H x B x T): 155 x 97 x 20 mm

Fabrikat LUNOS
Typ TAC
Best.-Nr. 39946
Einheit: St
Produkt:
  Artikel:
    Artikelkurztext: 5/ZII - 39857

**04.04.0007 5/WM - 40281**
Ventilatoreinsatz
Typ V
Ventilatoreinsatz zum universellen Einbau in Silvento-ec Unterputz- und Aufputzgehäuse
Bestehend aus einem Lüfter mit leistungsstarkem und energiesparendem ec-Motor in einem Kunststoff-Spiralgehäuse zum Einstecken in Silvento-ec Unterputz- und Aufputzgehäuse
Mit steckbarem Netzanschluss, leicht wechselbarem und auswaschbarem Filter und einer steckbaren Dekorblende inkl. optischer Filterwechselanzeige mittels LED-Indikator
Funktionsfähigkeit wird mit zusätzlicher Steuerungsplatine erreicht - die Beschreibung der Funktionalität bzw. Lüfterfunktionen ist im LV-Text der Steuerungsplatine enthalten
CE-Zeichen und EMV geprüft

Entspricht den Vorgaben der EU-Verordnung Nr. 1253/2014
Allgemeine bauaufsichtliche Zulassung: Z-51.1-215

Technische Daten:
Grundlüftung: 0-100 m³/h (einstellbar)
Bedarfslüftung: 0-100 m³/h (einstellbar)
Schallleistungspegel: 18-44 dB(A)
Verfügbare Druckdifferenz: bis 400 Pa (je nach Gehäuse)
Leistungsaufnahme: 1,8 - 6,2 W
Spannungsversorgung: 230 V AC 50 Hz
SEL/SPI (nach (EU) 1254: besser 0,15 W/m³/h
Schutzart: IP X5, Einsatz im Bereich 1 und 2 gem. VDE 0100-701 von Nassräumen zulässig
Schutzklasse: II

Maße (H x B x T): 260 x 260 x 25,5 mm (Blende)

Fabrikat LUNOS
Typ V
Best.-Nr. 41210
Einheit: St
Produkt:
  Artikel:
    Artikelkurztext: 5/WM - 40281

**04.04.0008 1/FSR-WE 180 - 40093**
Externes Zeitnachlaufmodul
Typ 5/ZII
Zeitnachlauf für AB 30/60
Einbau in Abzweigdosen und 60 mm tiefe Schalterdosen, für programmierbare vollautomatische Nachlaufsteuerung, Einschaltverzögerung, Inversschaltung und wählbare Intervallschaltung

Technische Daten:
Nachlaufzeiten: 6 / 15 Min.
Einschaltverzögerung: 0 / 120 sec.
Intervallbetrieb: AUS oder alle 4 h, Laufzeit 30 Min. Inversbetrieb; Werkseinstellung 120 sec
Einschaltverzögerung, 15 Min. Nachlauf, Intervallbetrieb und Inversbetrieb AUS

Funktionsspannungsbereich: 180 bis 275 VAC
Betriebsschaltstrom: max. 0,5 A
Anschlussleistung: max. 115 W

Maße (H x B x T): 49 x 35 x 10 mm

Fabrikat: LUNOS
Typ: 5/ZII
Best.-Nr. 39857
Einheit: St
Produkt:
  Artikel:
    Artikelkurztext: 1/FSR-WE 180 - 40093

**04.04.0009 UPM-EO - 41142**
WLAN-Modul zur kabellosen Kommunikation mit dem Einrohrventilator Silvento ec
Typ 5/WM
WLAN-Modul zur kabellosen Kommunikation mit dem Einrohrventilator Silvento ec
Das Modul ermöglicht eine manipulationssichere Konfiguration bei der Installation (Vermieterschutz) und eine allumfängliche Diagnose im Betrieb
Betriebsdaten können in Echtzeit und bei Bedarf über einen längeren Zeitraum erfasst, ausgewertet und heruntergeladen werden
Das WLAN-Modul 5/WM erzeugt ein eigenes Netzwerk zur direkten Verbindung. Ebenso ist eine Einbindung des Moduls in ein bestehendes Netzwerk möglich.
Die Betriebsdatenerfassung aus übergeordneten Automatisierungen und/oder Gebäudeleitsystemen kann per das MQTT-Protokoll erfolgen
Zur Verwendung wird weder eine App noch eine Registrierung benötigt.
WLAN Modul 5/WM, Anschlussmaterial, Bedienungs- und Installationsunterlagen gehören zum Lieferumfang

Technische Daten:
Funkstandard:  IEEE 802.11 b/g/n (2,4 GHz)
Sicherheitsmerkmale:  Verschlüsselte Verbindung (WPA2/WPA3)

Maße (H x B x T):  33 x 29 x 7 mm

Fabrikat  LUNOS
Typ  5/WM
Best.-Nr.  40281
Einheit: St
Produkt:
  Artikel:
    Artikelkurztext: UPM-EO - 41142

### 05 LUNOMAT

#### 05.01 LUNOMAT

#### 05.02 Zubehör LUMOMAT
